# Paviment de llambordes de pedra natural, sistema Mapestone "MAPEI SPAIN"

- Propietat de l'arxiu: CYPE Ingenieros S.A.
- Format: FIEBDC-3/2016
- Programa: Generador de preus de la construcció. CYPE Ingenieros, S.A.
- Data: 11/03/2024
- Divisa: EUR
- Costos indirectes: 3 %
- IVA: 21 %

## U Urbanització interior de la parcel·la

### UX Paviments exteriors

#### UXA De llambordes

**UXA031** m² Paviment de llambordes de pedra natural, sistema Mapestone "MAPEI SPAIN".
Paviment de llambordes de pedra natural, en exteriors, realitzat sobre base rígida de formigó, prèvia col·locació de geotèxtil no teixit compost per fibres de polipropilè unides per tiretes, Mapetex Sel "MAPEI SPAIN", de 0,6 mm d'espessor i amb una massa superficial de 80 g/m², amb el sistema Mapestone "MAPEI SPAIN", apte per a trànsit rodat, mitjançant la col·locació amb un grau de complexitat de l'aparell baix, de llambordes de granit Blanc Berrocal, de 8x8x5 cm, amb acabat flamejat en la cara vista i serrat en les altres cares, rebudes sobre una capa de morter sec Mapestone TFB 60 "MAPEI SPAIN", de color gris de 50 mm d'espessor, deixant entre ells un junt de separació de 10 mm, per al seu posterior rejuntat amb morter sec Mapestone PFS 2 "MAPEI SPAIN", de color gris.
Criteri de valoració econòmica: El preu no inclou la base rígida de formigó.
Inclou: Replanteig de mestres i nivells. Tall de les peces. Execució de l'encontre amb els cantells de confinament. Col·locació del geotèxtil. Estesa de la capa de morter. Col·locació de les llambordes. Humectació del paviment. Rejuntat. Neteja.
Criteri d'amidament de projecte: Superfície mesurada en projecció horitzontal, segons documentació gràfica de Projecte. No s'han tingut en compte les escapçadures com factor d'influència per incrementar l'amidament, cada vegada que en la descomposició s'ha considerat el tant per cent de ruptures general.
Criteri de mesura d'obra: Es mesurarà, en projecció horitzontal, la superfície realment executada segons especificacions de Projecte.

| Codi | Ut | Descripció | Rendiment | Preu | Import |
|---|---|---|---|---|---|
| mt14gsm010a | m | Geotèxtil no teixit compost per fibres de polipropilè unides per tiretes, Mapetex Sel "MAPEI SPAIN", amb una resistència a la tracció longitudinal de 3,9 kN/m, una resistència a la tracció transversal de 4,1 kN/m, una massa superficial de 80 g/m² i amb resistència als àlcalis i a la intempèrie, subministrat en rotllos de 1x25 m. (material) | 1.05 | 4.53 | 4.757 |
| mt09mpm010a | kg | Morter sec Mapestone TFB 60 "MAPEI SPAIN", de color gris, compost per aglomerants especials, àrid de 2,5 mm de grandària màxima i additius especials, amb resistència a les glaçades i a les sals de desglaç i altes resistències mecàniques, per a la col·locació de paviments de pedra natural i llambordes en àrees de trànsit rodat. (material) | 100 | 0.38 | 38.000 |
| mt18apn010aa | m² | Llamborda de granit Blanc Berrocal, 8x8x5 cm, amb acabat flamejat en la cara vista i serrat en les altres cares. (material) | 1 | 44.81 | 44.810 |
| mt09mcm090a | kg | Morter sec Mapestone PFS 2 "MAPEI SPAIN", de color gris, compost per aglomerants especials, àrid de 2,0 mm de grandària màxima i additius especials, amb resistència a les glaçades i a les sals de desglaç, altes resistències mecàniques i resistència elevada a l'abrasió, per al rejuntat de paviments de pedra natural i llambordes. (material) | 21.875 | 0.81 | 17.719 |
| mo041 | h | Oficial 1ª construcció d'obra civil. (mà d'obra) | 0.432 | 28.42 | 12.277 |
| mo087 | h | Ajudant construcció d'obra civil. (mà d'obra) | 0.899 | 25.28 | 22.727 |
| % | % | Costos directes complementaris | 2 % | 140.290 | 2.806 |
|  |  | Costos directes |  |  | 143.096 |

Residus:
- col·locació: mt14gsm010a; factor de residu 0.07
- col·locació: mt09mpm010a; factor de residu 0.07
- col·locació: mt09mcm090a; factor de residu 0.07

## Recursos

**mt14gsm010a** m Geotèxtil no teixit compost per fibres de polipropilè unides per tiretes
Dades tècniques: Cost energètic 9.482 MJ; Emissió de CO2 0.304 kg; Codi LER 17 06 04; Massa de l'element 0.08 kg; Volum 0.000133 m3
Residus:
- embalatge: re170203 Plàstic. (component de residu); rendiment 0.001 kg; Codi LER 17 02 03; Massa de l'element 1 kg; Volum 0.001667 m3

**mt09mpm010a** kg Morter sec Mapestone TFB 60 "MAPEI SPAIN"
Dades tècniques: Cost energètic 2.251 MJ; Emissió de CO2 0.184 kg; Codi LER 17 09 04; Massa de l'element 1 kg; Volum 0.000667 m3
Residus:
- embalatge: re170203 Plàstic; rendiment 0.003 kg

**mt09mcm090a** kg Morter sec Mapestone PFS 2 "MAPEI SPAIN"
Dades tècniques: Cost energètic 2.251 MJ; Emissió de CO2 0.184 kg; Codi LER 17 09 04; Massa de l'element 1 kg; Volum 0.000667 m3
Residus:
- embalatge: re170203 Plàstic; rendiment 0.003 kg
