# Estabilització de camins i senderes amb morter de ciment "HOLCIM"

- Propietat de l'arxiu: CYPE Ingenieros S.A.
- Format: FIEBDC-3/2016
- Programa: Generador de preus de la construcció. CYPE Ingenieros, S.A.
- Data: 11/03/2024
- Divisa: EUR
- Costos indirectes: 3 %
- IVA: 21 %

## U Urbanització interior de la parcel·la

### UX Paviments exteriors

#### UXE Esplanades, camins i senderes

**UXE040** m² Estabilització de camins i senderes amb morter de ciment "HOLCIM".
Estabilització de camins i senderes, mitjançant morter de ciment Artevia Arena "HOLCIM", realitzat amb ciment blanc i fabricat en central, estès sobre el terreny fins a formar una capa de 10 cm de gruix mínim després de la seva compactació amb mitjans mecànics. Inclús preparació de la superfície suport i retirada i càrrega a camió de les restes i deixalles.
Inclou: Preparació de la superfície suport. Estès del morter de ciment. Anivellació. Compactació. Retirada i càrrega a camió de restes i deixalles.
Criteri d'amidament de projecte: Superfície mesurada en projecció horitzontal, segons documentació gràfica de Projecte.
Criteri de mesura d'obra: Es mesurarà, en projecció horitzontal, la superfície realment executada segons especificacions de Projecte.

| Codi | Ut | Descripció | Rendiment | Preu | Import |
|---|---|---|---|---|---|
| mt09hil080a | m³ | Morter de ciment Artevia Arena "HOLCIM", realitzat amb ciment blanc i fabricat en central. (material) | 0.12 | 180 | 21.600 |
| mq01pan010a | h | Pala carregadora sobre pneumàtics de 120 kW/1,9 m³. (maquinària) | 0.015 | 45.06 | 0.676 |
| mq04dua020b | h | Dúmper de descàrrega frontal de 2 t de càrrega útil. (maquinària) | 0.002 | 10.38 | 0.021 |
| mq01mot010a | h | Motoanivelladora de 141 kW. (maquinària) | 0.02 | 75.91 | 1.518 |
| mq02rov010i | h | Compactador monocilíndric vibrant autopropulsat, de 129 kW, de 16,2 t, amplada de treball 213,4 cm. (maquinària) | 0.03 | 69.78 | 2.093 |
| mq02cia020j | h | Camió cisterna, de 8 m³ de capacitat. (maquinària) | 0.02 | 118.9 | 2.378 |
| mq02ron010j | h | Corró vibrant tàndem autopropulsat, de 32,8 kW, de 3120 kg, amplada de treball 125 cm. (maquinària) | 0.03 | 55.71 | 1.671 |
| mo041 | h | Oficial 1ª construcció d'obra civil. (mà d'obra) | 0.24 | 28.42 | 6.821 |
| mo087 | h | Ajudant construcció d'obra civil. (mà d'obra) | 0.36 | 25.28 | 9.101 |
| % | % | Costos directes complementaris | 2 % | 45.879 | 0.918 |
|  |  | Costos directes |  |  | 46.797 |
