# Tractament superficial de paviments bituminosos

- Propietat de l'arxiu: CYPE Ingenieros S.A.
- Format: FIEBDC-3/2016
- Programa: Generador de preus de la construcció. CYPE Ingenieros, S.A.
- Data: 11/03/2024
- Divisa: EUR
- Costos indirectes: 3 %
- IVA: 21 %

## U Urbanització interior de la parcel·la

### UX Paviments exteriors

#### UXF Mescles i regs bituminosos

**UXF040** m² Tractament superficial de paviments bituminosos.
Tractament superficial de paviments bituminosos amb dues mans, 3 kg/m² cada mà, de beurada bituminosa homogènia (slurry), color negre, formada per àrids i càrregues minerals, lligats amb emulsió asfàltica.
Criteri de valoració econòmica: El preu no inclou la preparació del suport.
Inclou: Aplicació de la beurada.
Criteri d'amidament de projecte: Superfície mesurada en projecció horitzontal, segons documentació gràfica de Projecte.
Criteri de mesura d'obra: Es mesurarà, en projecció horitzontal, la superfície realment executada segons especificacions de Projecte.

| Codi | Ut | Descripció | Rendiment | Preu | Import |
|---|---|---|---|---|---|
| mt47aag040a | kg | Beurada bituminosa homogènia (slurry), color negre, formada per àrids i càrregues minerals, lligats amb emulsió asfàltica, segons UNE-EN 12274-7; per a aplicar mitjançant rastres de bandes de goma. (material) | 6 | 0.76 | 4.560 |
| mo041 | h | Oficial 1ª construcció d'obra civil. (mà d'obra) | 0.12 | 28.42 | 3.410 |
| mo087 | h | Ajudant construcció d'obra civil. (mà d'obra) | 0.12 | 25.28 | 3.034 |
| % | % | Costos directes complementaris | 2 % | 11.004 | 0.220 |
|  |  | Costos directes |  |  | 11.224 |

Residus:
- col·locació: mt47aag040a; factor de residu 0.007

## Recursos

**mt47aag040a** kg Beurada bituminosa homogènia (slurry)
Dades tècniques: Cost energètic 1.987 MJ; Emissió de CO2 0.018 kg; Codi LER 17 03 02; Massa de l'element 1 kg; Volum 0.001 m3
