# Conjunt de proves de servei de les instal·lacions en habitatge

- Propietat de l'arxiu: CYPE Ingenieros S.A.
- Format: FIEBDC-3/2016
- Programa: Generador de preus de la construcció. CYPE Ingenieros, S.A.
- Data: 06/06/2025
- Divisa: EUR
- Costos indirectes: 3 %
- IVA: 21 %

## X Control de qualitat i assaigs

### XR Proves de servei

#### XRI Instal·lacions

**XRI010** U Conjunt de proves de servei de les instal·lacions en habitatge.
Conjunt de proves de servei a realitzar per laboratori acreditat a l'àrea tècnica corresponent, per comprovar el correcte funcionament de les següents instal·lacions: electricitat, TV/FM, porter automàtic, fontaneria, sanejament, calefacció i climatització.
Inclou: Realització de les proves. Redacció d'informe dels resultats de les proves realitzades.
Criteri d'amidament de projecte: Prova a realitzar, segons documentació del Pla de control de qualitat.
Criteri de mesura d'obra: Es mesurarà el nombre de proves realitzades per laboratori acreditat segons especificacions de Projecte.

| Codi | Ut | Descripció | Rendiment | Preu | Import |
|---|---|---|---|---|---|
| mt49prs110a | U | Prova de servei per comprovar el correcte funcionament de la instal·lació elèctrica en habitatge, inclús informe de resultats. (material) | 1 | 18 | 18.000 |
| mt49prs120a | U | Prova de servei per comprovar el correcte funcionament de la instal·lació de TV/FM en habitatge, inclús informe de resultats. (material) | 1 | 12 | 12.000 |
| mt49prs130 | U | Prova de servei per comprovar el correcte funcionament de la instal·lació de porter automàtic en habitatge, inclús informe de resultats. (material) | 1 | 12 | 12.000 |
| mt49prs140 | U | Prova de servei per comprovar el correcte funcionament de les instal·lacions de fontaneria i sanejament en habitatge, inclús informe de resultats. (material) | 1 | 30 | 30.000 |
| mt49prs150a | U | Prova de servei per comprovar el correcte funcionament de la instal·lació de calefacció amb dipòsit en habitatge, inclús informe de resultats. (material) | 1 | 57 | 57.000 |
| mt49prs155a | U | Prova de servei per comprovar el correcte funcionament de l'instal·lació de climatització (solament fred) en habitatge, inclús informe de resultats. (material) | 1 | 12 | 12.000 |
| % | % | Costos directes complementaris | 2 % | 141.000 | 2.820 |
|  |  | Costos directes |  |  | 143.820 |
