# Xarxa de protecció sota forjat amb sistema d'encofrat parcial

- Propietat de l'arxiu: CYPE Ingenieros S.A.
- Format: FIEBDC-3/2016
- Programa: Generador de preus de la construcció. CYPE Ingenieros, S.A.
- Data: 11/03/2024
- Divisa: EUR
- Costos indirectes: 3 %
- IVA: 21 %

## Y Seguretat i salut

### YC Sistemes de protecció col·lectiva

#### YCI Protecció durant l'execució de forjats

**YCI020** m² Xarxa de protecció sota forjat amb sistema d'encofrat parcial.
Xarxa de protecció de poliamida d'alta tenacitat, color blanc, de 100x100 mm de pas, amb corda de xarxa de calibre 3 mm, per col·locar tensada i al mateix nivell de treball, sota forjat unidireccional amb sistema d'encofrat parcial, fixada a les biguetes cada 100 cm amb clavilles d'acer.
Criteri d'amidament de projecte: Superfície mesurada segons Estudi o Estudi Bàsic de Seguretat i Salut.
Criteri de mesura d'obra: S'amidarà la superfície realment muntada segons especificacions d'Estudi o Estudi Bàsic de Seguretat i Salut.

| Codi | Ut | Descripció | Rendiment | Preu | Import |
|---|---|---|---|---|---|
| mt50sph040a | m² | Xarxa horitzontal de protecció, per a forjats unidireccionals, de malla de poliamida d'alta tenacitat, color blanc, de 100x100 mm de pas. Corda de xarxa de calibre 3 mm. Configuració de la xarxa al rombe. (material) | 1 | 0.71 | 0.710 |
| mt50sph050 | U | Clavilla d'acer. (material) | 4 | 0.46 | 1.840 |
| mo119 | h | Oficial 1ª Seguretat i Salut. (mà d'obra) | 0.15 | 28.42 | 4.263 |
| mo120 | h | Peó Seguretat i Salut. (mà d'obra) | 0.15 | 23.81 | 3.572 |
| % | % | Costos directes complementaris | 2 % | 10.385 | 0.208 |
|  |  | Costos directes |  |  | 10.593 |

Residus:
- col·locació: mt50sph040a; factor de residu 1

## Recursos

**mt50sph040a** m² Xarxa horitzontal de protecció
Dades tècniques: Cost energètic 34.199 MJ; Emissió de CO2 1.698 kg; Codi LER 17 02 03; Massa de l'element 0.329 kg; Volum 0.000548 m3
Residus:
- embalatge: re170203 Plàstic. (component de residu); rendiment 0.024 kg; Codi LER 17 02 03; Massa de l'element 1 kg; Volum 0.001667 m3
