# Con

- Propietat de l'arxiu: CYPE Ingenieros S.A.
- Format: FIEBDC-3/2016
- Programa: Generador de preus de la construcció. CYPE Ingenieros, S.A.
- Data: 11/03/2024
- Divisa: EUR
- Costos indirectes: 3 %
- IVA: 21 %

## Y Seguretat i salut

### YS Senyalització provisional d'obres

#### YSB Abalisament

**YSB060** U Con.
Con d'abalisament reflector de 75 cm d'altura, de 2 peces, amb cos de polietilè i base de cautxú, amb 1 banda reflectora de 300 mm d'amplada i retroreflectància nivell 1 (E.G.), amortitzable en 10 usos. Inclús, manteniment en condicions segures durant tot el període de temps que es requereixi i desmuntatge.
Inclou: Col·locació i comprovació. Desmuntatge posterior. Transport fins al lloc de magatzematge o retirada a contenidor.
Criteri d'amidament de projecte: Nombre d'unitats previstes, segons Estudi o Estudi Bàsic de Seguretat i Salut.
Criteri de mesura d'obra: Es mesurarà el nombre d'unitats realment col·locades segons especificacions d'Estudi o Estudi Bàsic de Seguretat i Salut.

| Codi | Ut | Descripció | Rendiment | Preu | Import |
|---|---|---|---|---|---|
| mt50bal030Ca | U | Con d'abalisament reflector de 75 cm d'altura, de 2 peces, amb cos de polietilè i base de cautxú, amb 1 banda reflectora de 300 mm d'amplada i retroreflectància nivell 1 (E.G.). (material) | 0.1 | 22.25 | 2.225 |
| mo120 | h | Peó Seguretat i Salut. (mà d'obra) | 0.024 | 23.81 | 0.571 |
| % | % | Costos directes complementaris | 2 % | 2.796 | 0.056 |
|  |  | Costos directes |  |  | 2.852 |

Residus:
- col·locació: mt50bal030Ca; factor de residu 1

## Recursos

**mt50bal030Ca** U Con d'abalisament reflector de 75 cm d'altura
Dades tècniques: Cost energètic 609.876 MJ; Emissió de CO2 23.571 kg; Codi LER 17 02 03; Massa de l'element 5.4 kg; Volum 0.009 m3
