# Marca vial longitudinal

- Propietat de l'arxiu: CYPE Ingenieros S.A.
- Format: FIEBDC-3/2016
- Programa: Generador de preus de la construcció. CYPE Ingenieros, S.A.
- Data: 13/12/2023
- Divisa: EUR
- Costos indirectes: 3 %
- IVA: 21 %

## Y Seguretat i salut

### YS Senyalització provisional d'obres

#### YSH Senyalització horitzontal

**YSH010** m Marca vial longitudinal.
Aplicació mecànica amb màquina autopropulsada de pintura plàstica per a exterior, a base de resines acríliques, color groc, acabat setinat, textura llisa, per a marca vial longitudinal contínua, de 15 cm d'amplada, per a vores de calçada.
Inclou: Premarcatge. Aplicació mecànica de la mescla mitjançant polvorització.
Criteri d'amidament de projecte: Longitud mesurada segons Estudi o Estudi Bàsic de Seguretat i Salut.
Criteri de mesura d'obra: Es mesurarà a cinta correguda, la longitud realment executada segons especificacions d'Estudi o Estudi Bàsic de Seguretat i Salut.

| Codi | Ut | Descripció | Rendiment | Preu | Import |
|---|---|---|---|---|---|
| mt27mvp010f | l | Pintura plàstica per a exterior, a base de resines acríliques, color groc, acabat setinat, textura llisa (material) | 0.044 | 15.83 | 0.697 |
| mq11bar010 | h | Escombradora remolcada amb motor auxiliar. (maquinària) | 0.001 | 66.67 | 0.067 |
| mq08war010b | h | Màquina autopropulsada, per pintar marques vials sobre la calçada. (maquinària) | 0.001 | 44.8 | 0.045 |
| mo119 | h | Oficial 1ª Seguretat i Salut. (mà d'obra) | 0.008 | 27.5 | 0.220 |
| mo120 | h | Peó Seguretat i Salut. (mà d'obra) | 0.005 | 23.04 | 0.115 |
| % | % | Costos directes complementaris | 2 % | 1.144 | 0.023 |
|  |  | Costos directes |  |  | 1.167 |

Residus:
- col·locació: mt27mvp010f Pintura plàstica per a exterior, a base de resines acríliques, color groc, acabat setinat, textura llisa; factor de residu 0.0275

## Recursos

**mt27mvp010f** l Pintura plàstica per a exterior, a base de resines acríliques, color groc, acabat setinat, textura llisa
Dades tècniques: Cost energètic 31.337 MJ; Emissió de CO2 1.599 kg; Codi LER 08 01 11; Massa de l'element 1.7 kg; Volum 0.001889 m3
Residus:
- embalatge: re170203 Plàstic. (component de residu); rendiment 0.032 kg; Codi LER 17 02 03; Massa de l'element 1 kg; Volum 0.001667 m3
