# Aixecat de reixa metàl·lica

- Propietat de l'arxiu: CYPE INGENIEROS, S.A.
- Format: FIEBDC-3/2002
- Divisa: EUR
- Costos indirectes: 3.00 %
- IVA: 21.00 %

## D Demolicions

### DF Façanes

#### DFD Defenses en exteriors

**DFD070** m² Aixecat de reixa metàl·lica.
Aixecat, amb mitjans manuals i equip de oxitall, de reixa metàl·lica de 1,2 m d'amplada i 1,2 m d'altura, situada en buit de façana i fixada al parament, sense deteriorar els elements constructius als quals està subjecta, i càrrega manual sobre camió o contenidor.
Criteri de valoració econòmica: El preu inclou el desmuntatge dels accessoris i dels elements de fixació.
Inclou: Aixecat de l'element. Retirada i apilament del material aixecat. Neteja de les restes de l'obra. Càrrega manual del material aixecat i restes de l'obra sobre camió o contenidor.
Criteri d'amidament de projecte: Superfície mesurada segons documentació gràfica de Projecte.
Criteri de mesura d'obra: S'amidarà la superfície realment desmuntada segons especificacions de Projecte.

| Codi | Ut | Descripció | Rendiment | Preu | Import |
|---|---|---|---|---|---|
| mq08sol010 | h | Equip d'oxitall, amb acetilè com combustible i oxigen com comburent. (maquinària) | 0.058 | 8.25 | 0.48 |
| mo019 | h | Oficial 1ª soldador. (mà d'obra) | 0.074 | 30.13 | 2.23 |
| mo112 | h | Peó especialitzat construcció. (mà d'obra) | 0.074 | 25.67 | 1.90 |
| mo113 | h | Peó ordinari construcció. (mà d'obra) | 0.298 | 24.86 | 7.41 |
| % | % | Costos directes complementaris | 2 % | 12.02 | 0.24 |
|  |  | Costos directes |  |  | 12.26 |
