# Demolició de pou de registre

- Propietat de l'arxiu: CYPE INGENIEROS, S.A.
- Format: FIEBDC-3/2002
- Divisa: EUR
- Costos indirectes: 3.00 %
- IVA: 21.00 %

## D Demolicions

### DI Instal·lacions

#### DIS Salubritat

**DIS014** m Demolició de pou de registre.
Demolició de pou de registre d'obra de fàbrica, de 80 cm de diàmetre, amb martell pneumàtic, sense deteriorar els col·lectors que poguessin enllaçar amb el pou, i càrrega manual sobre camió o contenidor.
Criteri de valoració econòmica: El preu inclou la demolició de la solera de suport.
Inclou: Demolició de l'element. Fragmentació dels enderrocs en peces manejables. Retirada i arreplegat de enderrocs. Neteja de les restes de l'obra. Càrrega manual d'enderrocs sobre camió o contenidor.
Criteri d'amidament de projecte: Longitud mesurada segons documentació gràfica de Projecte.
Criteri de mesura d'obra: S'amidarà la longitud realment enderrocada segons especificacions de Projecte.

| Codi | Ut | Descripció | Rendiment | Preu | Import |
|---|---|---|---|---|---|
| mq05mai030 | h | Martell pneumàtic. (maquinària) | 0.927 | 4.57 | 4.24 |
| mq05pdm110 | h | Compressor portàtil dièsel mitja pressió 10 m³/min. (maquinària) | 0.464 | 7.75 | 3.60 |
| mo112 | h | Peó especialitzat construcció. (mà d'obra) | 1.172 | 25.67 | 30.09 |
| mo113 | h | Peó ordinari construcció. (mà d'obra) | 1.260 | 24.86 | 31.32 |
| % | % | Costos directes complementaris | 2 % | 69.25 | 1.39 |
|  |  | Costos directes |  |  | 70.64 |
