# Desmuntatge de paravent de PVC, amb mitjans manuals, sense deteriorar els elements constructius sobre els quals se subjecta, i càrrega manual sobre camió o contenidor

- Propietat de l'arxiu: CYPE INGENIEROS, S.A.
- Format: FIEBDC-3/2002
- Divisa: EUR
- Costos indirectes: 3.00 %
- IVA: 21.00 %

## D Demolicions

### DL Fusteria, vidres i proteccions solars

#### DLS Proteccions solars

**DLS030** m² Desmuntatge de paravent de PVC, amb mitjans manuals, sense deteriorar els elements constructius sobre els quals se subjecta, i càrrega manual sobre camió o contenidor.
Desmuntatge de paravent de PVC, amb mitjans manuals, sense deteriorar els elements constructius sobre els quals se subjecta, i càrrega manual sobre camió o contenidor.
Inclou: Desmuntatge de l'element. Retirada i apilament del material desmuntat. Neteja de les restes de l'obra. Càrrega manual del material desmuntat i restes de l'obra sobre camió o contenidor.
Criteri d'amidament de projecte: Superfície mesurada segons documentació gràfica de Projecte.
Criteri de mesura d'obra: S'amidarà la superfície realment desmuntada segons especificacions de Projecte.
Criteri de valoració econòmica: El preu inclou el desmuntatge dels accessoris i dels elements de fixació.

| Codi | Ut | Descripció | Rendiment | Preu | Import |
|---|---|---|---|---|---|
| mo018 | h | Oficial 1ª serraller. (mà d'obra) | 0.180 | 24.89 | 4.48 |
| mo059 | h | Ajudant serraller. (mà d'obra) | 0.180 | 21.83 | 3.93 |
| % | % | Costos directes complementaris | 2 % | 8.41 | 0.17 |
|  |  | Costos directes |  |  | 8.58 |
