# Demolició d'extradossat directe de plaques de guix laminat (15 mm)

- Propietat de l'arxiu: CYPE INGENIEROS, S.A.
- Format: FIEBDC-3/2002
- Divisa: EUR
- Costos indirectes: 3.00 %
- Despeses generals: 13.00 %
- Benefici industrial: 6.00 %
- IVA: 16.00 %

## D Demolicions

### DP Particions

#### DPT Envans i extradossats

**DPT050** m² Demolició d'extradossat directe de plaques de guix laminat (15 mm), adossat a parament vertical interior amb pasta de material d'unió, de 30 mm de gruix total, amb mitjans manuals, i càrrega manual de runa sobre camió o contenidor.
Demolició d'extradossat directe de plaques de guix laminat (15 mm), adossat a parament vertical interior amb pasta de material d'unió, de 30 mm de gruix total, amb mitjans manuals, sense afectar a l'estabilitat dels elements constructius contigus. Fins i tot p/p de demolició dels seus revestiments (enrajolats, etc.), instal·lacions encastades i fusteries, previ desmuntatge de les fulles; neteja, aplec, retirada i càrrega manual de runa sobre camió o contenidor.
Inclou: Demolició del trasdosado i els seus revestiments. Fragmentació dels enderrocs en peces manejables. Retirada i arreplegat de enderrocs. Neteja de les restes de l'obra. Càrrega d'enderrocs sobre camió o contenidor.
Criteri d'amidament de projecte: Superfície mesurada segons documentació gràfica de Projecte.
Criteri de mesura d'obra: S'amidarà la superfície realment enderrocada segons especificacions de Projecte.

| Codi | Ut | Descripció | Rendiment | Preu | Import |
|---|---|---|---|---|---|
| mo060 | h | Peó ordinari construcció. (mà d'obra) | 0.252 | 19.25 | 4.85 |
| % | % | Costos directes complementaris | 2 % | 4.85 | 0.10 |
|  |  | Costos directes |  |  | 4.95 |
