# Demolició de revestiment amb peces de pedra natural

- Propietat de l'arxiu: CYPE INGENIEROS, S.A.
- Format: FIEBDC-3/2002
- Divisa: EUR
- Costos indirectes: 3.00 %
- IVA: 21.00 %

## D Demolicions

### DR Revestiments i extradossats

#### DRC De peces rígides en paraments verticals

**DRC020** m² Demolició de revestiment amb peces de pedra natural.
Desmuntatge de revestiment amb peces de pedra natural amb grapes d'ancoratge, amb mitjans manuals i recuperació del material per a la seva posterior ubicació en altre emplaçament, sent l'ordre d'execució del procés invers al de la seva instal·lació, sense afectar a l'estabilitat del sistema d'ancoratge, i càrrega manual sobre camió o contenidor.
Inclou: Desmuntatge de l'element. Classificació i etiquetatge. Aplec dels materials a reutilitzar. Càrrega manual del material a reutilitzar sobre camió. Retirada i aplec de les restes d'obra. Neteja de les restes de l'obra. Càrrega manual de les restes d'obra sobre camió o contenidor.
Criteri d'amidament de projecte: Superfície mesurada segons documentació gràfica de Projecte.
Criteri de mesura d'obra: S'amidarà la superfície realment desmuntada segons especificacions de Projecte.

| Codi | Ut | Descripció | Rendiment | Preu | Import |
|---|---|---|---|---|---|
| mo011 | h | Oficial 1ª muntador. (mà d'obra) | 0.590 | 30.63 | 18.07 |
| mo080 | h | Ajudant muntador. (mà d'obra) | 0.590 | 26.39 | 15.57 |
| % | % | Costos directes complementaris | 2 % | 33.64 | 0.67 |
|  |  | Costos directes |  |  | 34.31 |
