# Demolició de vorada sobre base de formigó, amb martell pneumàtic, i càrrega manual d'enderrocs sobre camió o contenidor

- Propietat de l'arxiu: CYPE INGENIEROS, S.A.
- Format: FIEBDC-3/2002
- Divisa: EUR
- Costos indirectes: 3.00 %
- IVA: 21.00 %

## D Demolicions

### DU Urbanització interior de la parcel·la

#### DUX Paviments exteriors

**DUX090** m Demolició de vorada sobre base de formigó, amb martell pneumàtic, i càrrega manual d'enderrocs sobre camió o contenidor.
Demolició de vorada sobre base de formigó, amb martell pneumàtic. Fins i tot p/p de neteja, aplec, retirada i càrrega manual de runa sobre camió o contenidor.
Inclou: Demolició de la vorada amb martell pneumàtic. Fragmentació dels enderrocs en peces manejables. Retirada i arreplegat de enderrocs. Neteja de les restes de l'obra. Càrrega manual d'enderrocs sobre camió o contenidor.
Criteri d'amidament de projecte: Longitud mesurada segons documentació gràfica de Projecte.
Criteri de mesura d'obra: S'amidarà la longitud realment enderrocada segons especificacions de Projecte.

| Codi | Ut | Descripció | Rendiment | Preu | Import |
|---|---|---|---|---|---|
| mq05mai030 | h | Martell pneumàtic. (maquinària) | 0.040 | 4.08 | 0.16 |
| mq05pdm110 | h | Compressor portàtil dièsel mitja pressió 10 m³/min. (maquinària) | 0.040 | 6.92 | 0.28 |
| mo110 | h | Peó especialitzat construcció. (mà d'obra) | 0.054 | 20.15 | 1.09 |
| mo111 | h | Peó ordinari construcció. (mà d'obra) | 0.108 | 19.47 | 2.10 |
| % | % | Costos directes complementaris | 2 % | 3.63 | 0.07 |
|  |  | Costos directes |  |  | 3.70 |
