# Finestra de coberta, model GGL CK01 3059 "VELUX", amb obertura giratòria d'accionament manual mitjançant barra de maniobra, de 55x70 cm, en teulat ondulat de teula, fibrociment o materials similars

- Propietat de l'arxiu: CYPE INGENIEROS, S.A.
- Format: FIEBDC-3/2002
- Divisa: EUR
- Costos indirectes: 3.00 %
- IVA: 21.00 %

## F Façanes

### FC Fusteria exterior

#### FCN Finestres per sostres

**FCN010** Ut Finestra de coberta, model GGL CK01 3059 "VELUX", amb obertura giratòria d'accionament manual mitjançant barra de maniobra, de 55x70 cm, en teulat ondulat de teula, fibrociment o materials similars.
Subministrament i muntatge de finestra de coberta, model GGL CK01 3059 "VELUX", amb obertura giratòria d'accionament manual mitjançant barra de maniobra, de 55x70 cm, realitzada en fusta de pi nòrdic, acabat envernissat, amb envidriament de baixa emissió (vidre interior de 4 mm amb pel·lícula de baixa emissivitat, cambra d'aire reomplerta de gas argó de 16 mm, vidre exterior temperat de 4 mm i separador d'acer inoxidable), en teulat ondulat de teula, fibrociment o materials similars, amb pendents de 15° a 90°, amb cèrcol d'estanquitat d'alumini, model EDW CK01 0000. Totalment muntada i provada per la empresa instal·ladora mitjançant les corresponents proves de servei (incloses en aquest preu).
Inclou: Replanteig. Presentació, aplomat i anivellació del marc. Cargolat dels elements de fixació del marc. Segellat de juntes perimetrals. Col·locació de tapajuntes. Col·locació d'accessoris. Realització de proves de servei.
Criteri d'amidament de projecte: Nombre d'unitats previstes, segons documentació gràfica de Projecte.
Criteri de mesura d'obra: Es mesurarà el nombre d'unitats realment executades segons especificacions de Projecte.

| Codi | Ut | Descripció | Rendiment | Preu | Import |
|---|---|---|---|---|---|
| mt22vtg010fda | Ut | Finestra de coberta, model GGL CK01 3059 "VELUX", amb obertura giratòria d'accionament manual mitjançant barra de maniobra, de 55x70 cm, realitzada en fusta de pi nòrdic, acabat envernissat, amb envidriament de baixa emissió (vidre interior de 4 mm amb pel·lícula de baixa emissivitat, cambra d'aire reomplerta de gas argó de 16 mm, vidre exterior temperat de 4 mm i separador d'acer inoxidable), aleta de ventilació amb filtre d'aire, marc i fulla amb doble junta d'hermeticitat i frontisses de fricció d'acer cromatitzat. (material) | 1.000 | 231.22 | 231.22 |
| mt22vtw010caa | Ut | Cèrcol d'estanquitat d'alumini per a finestra de coberta, model EDW CK01 0000 "VELUX", de 55x70 cm, color gris, per teulada ondulat de teula, fibrociment o materials similars amb pendent superior a 15°. (material) | 1.000 | 70.25 | 70.25 |
| op00cla010 |  | Clavadora. | 1.000 | 0.00 | 0.00 |
| op00cep010 |  | Garlopa. | 1.000 | 0.00 | 0.00 |
| op00ato010 |  | Tornavís. | 1.000 | 0.00 | 0.00 |
| mo010 | h | Oficial 1ª muntador. (mà d'obra) | 1.372 | 24.08 | 33.04 |
| mo078 | h | Ajudant muntador. (mà d'obra) | 0.686 | 20.68 | 14.19 |
| % | % | Costos directes complementaris | 2 % | 348.70 | 6.97 |
|  |  | Costos directes |  |  | 355.67 |
