# Fusteria d'alumini, acabat en acabats base, per a conformat de finestró practicable d'una fulla de lamel·les fixes, de 50x150 cm, sistema de lamel·la fixa VF, "TECHNAL", col·locada en finestra

- Propietat de l'arxiu: CYPE INGENIEROS, S.A.
- Format: FIEBDC-3/2002
- Divisa: EUR
- Costos indirectes: 3.00 %
- IVA: 21.00 %

## F Façanes

### FD Defenses en exteriors

#### FDV Paravents

**FDV020** Ut Fusteria d'alumini, acabat en acabats base, per a conformat de finestró practicable d'una fulla de lamel·les fixes, de 50x150 cm, sistema de lamel·la fixa VF, "TECHNAL", col·locada en finestra.
Subministrament i muntatge de fusteria d'alumini, acabat en acabats base, amb 60 micres de gruix mínim de pel·lícula seca, per a conformat de finestró practicable d'una fulla de lamel·les fixes, de 50x150 cm, sistema de lamel·la fixa VF, "TECHNAL", col·locada en finestra. Gruix i qualitat del procés de lacat garantit pel segell QUALICOAT. Composta per perfils extrusionats formant marcs i fulles de 1,5 mm de gruix mínim en perfils estructurals. Accessoris, ferraments de penjar i obertura homologats, juntes d'envidriament EPDM d'alta qualitat, cargolam d'acer inoxidable, elements d'estanquitat, accessoris i utillatges mecanitzats homologats. Inclús p/p de grapes de fixació, segellat perimetral de junts mitjançant un cordó de silicona neutra i ajust final a l'obra. Elaborada en taller. Totalment muntada.
Inclou: Col·locació i fixació del bastiment. Col·locació i fixació dels elements de penjar. Col·locació de la fulla.
Criteri d'amidament de projecte: Nombre d'unitats previstes, segons documentació gràfica de Projecte.
Criteri de mesura d'obra: Es mesurarà el nombre d'unitats realment executades segons especificacions de Projecte.

| Codi | Ut | Descripció | Rendiment | Preu | Import |
|---|---|---|---|---|---|
| mt25dct010a | m | Perfil d'alumini acabats base, per a conformat de marc de finestra en sistemes de finestrons practicables, sistema de lamel·la fixa VF, "TECHNAL", inclús junts d'estanquitat de la fulla, amb el segell QUALICOAT, que garanteix el gruix i la qualitat del procés de lacat. (material) | 4.000 | 4.64 | 18.56 |
| mt25dct060a | m | Perfil d'alumini acabats base, per a conformat de fulla de finestra en sistemes de finestrons, sistema de lamel·la fixa VF, "TECHNAL", inclús junt d'estanquitat de la fulla, amb el segell QUALICOAT, que garanteix el gruix i la qualitat del procés de lacat. (material) | 3.798 | 5.63 | 21.38 |
| mt25dct070a | m | Perfil d'alumini acabats base, per a conformat de lamel·la terminal en sistemes de finestrons, sistema de lamel·la fixa VF, "TECHNAL", amb el segell QUALICOAT, que garanteix el gruix i la qualitat del procés de lacat. (material) | 0.654 | 5.24 | 3.43 |
| mt25dct080a | m | Perfil d'alumini acabats base, per a conformat de lamel·la fixa en sistemes de finestrons, sistema de lamel·la fixa VF, "TECHNAL", inclús junta de lamel·la, amb el segell QUALICOAT, que garanteix el gruix i la qualitat del procés de lacat. (material) | 11.795 | 3.23 | 38.10 |
| mt25pfx200ea | Ut | Kit compost per escaires, tapes de condensació i sortida d'aigua, i ferramentes de finestra practicable d'obertura cap a l'interior d'una fulla. (material) | 1.000 | 12.99 | 12.99 |
| mt15sja100 | Ut | Cartutx de massilla de silicona neutra. (material) | 0.140 | 3.13 | 0.44 |
| op00ato010 |  | Tornavís. | 1.000 | 0.00 | 0.00 |
| op00tal010 |  | Trepant. | 1.000 | 0.00 | 0.00 |
| mo017 | h | Oficial 1ª serraller. (mà d'obra) | 1.480 | 23.67 | 35.03 |
| mo057 | h | Ajudant serraller. (mà d'obra) | 1.480 | 20.76 | 30.72 |
| % | % | Costos directes complementaris | 2 % | 160.65 | 3.21 |
|  |  | Costos directes |  |  | 163.86 |
