# Mampara envidrada de 4x2,9 m amb lluna incolora i perfils d'alumini prelacat, amb acabat superior de d'alumini prelacat

- Propietat de l'arxiu: CYPE INGENIEROS, S.A.
- Format: FIEBDC-3/2002
- Divisa: EUR
- Costos indirectes: 3.00 %
- IVA: 21.00 %

## F Façanes i particions

### FO Mampares i envans mòbils

#### FOL D'alumini

**FOL010** U Mampara envidrada de 4x2,9 m amb lluna incolora i perfils d'alumini prelacat, amb acabat superior de d'alumini prelacat.
Mampara envidrada de 4x2,9 m, amb lluna incolora, perfils d'alumini prelacat i acabat superior de panell encadellat compost per dues xapes d'alumini prelacat amb aïllament intermedi de llana mineral. Fins i tot ferramentes, acabats, segellat de juntas, suports, trobades amb altres tipus de paraments, col·locació de canalitzacions per a instal·lacions i encaixonat per a mecanismes elèctrics. Totalment acabada.
Inclou: Replanteig i marcat dels punts de fixació. Aplomat, anivellació i fixació dels perfils que formen l'entramat. Col·locació i fixació del empanellat. Col·locació de la canalització per a instal·lacions. Tractament de junts. Acabat del perímetre de l'element, per les dues cares.
Criteri d'amidament de projecte: Nombre d'unitats previstes, segons documentació gràfica de Projecte.
Criteri de mesura d'obra: Es mesurarà el nombre d'unitats realment executades segons especificacions de Projecte.

| Codi | Ut | Descripció | Rendiment | Preu | Import |
|---|---|---|---|---|---|
| mt26mal010a | m² | Panell cec encadellat per a mampares, format per dues xapes d'alumini prelacat amb aïllament intermedi de llana mineral de conductivitat tèrmica 0,039 W/(mK). (material) | 2.250 | 67.80 | 152.55 |
| mt26mal020a | m | Perfil en "U" d'alumini prelacat per a mampares. (material) | 9.700 | 7.77 | 75.37 |
| mt26mal030a | m | Entornpeu d'alumini prelacat per a mampares. (material) | 3.900 | 9.94 | 38.77 |
| mt21vpi010d | m² | Lluna incolora, de 8 mm d'espessor. Segons UNE-EN 410 i UNE-EN 673. (material) | 8.200 | 30.50 | 250.10 |
| mt26mac040 | m | Perfil d'alumini lacat per a rebut del vidre en mampares. (material) | 18.300 | 5.83 | 106.69 |
| op00ato010 |  | Tornavís. | 1.000 | 0.00 | 0.00 |
| mo011 | h | Oficial 1ª muntador. (mà d'obra) | 8.254 | 25.32 | 208.99 |
| mo080 | h | Ajudant muntador. (mà d'obra) | 8.254 | 21.75 | 179.52 |
| % | % | Costos directes complementaris | 2 % | 1011.99 | 20.24 |
|  |  | Costos directes |  |  | 1032.23 |
