# Rebut de llistons de fusta a parament vertical

- Propietat de l'arxiu: CYPE INGENIEROS, S.A.
- Format: FIEBDC-3/2002
- Divisa: EUR
- Costos indirectes: 3.00 %
- IVA: 21.00 %

## H Acabaments i ajudes

### HE Rebuts

#### HER Llistons

**HER020** m Rebut de llistons de fusta a parament vertical.
Rebut de llistons de fusta a parament vertical, amb pasta de guix B1. Inclús puntes d'acer per facilitar l'adherència d'els llistons al guix.
Inclou: Replanteig. Preparación dels llistons. Anivellació i fixació definitiva dels llistons.
Criteri d'amidament de projecte: Nombre d'unitats previstes, segons documentació gràfica de Projecte.
Criteri de mesura d'obra: Es mesurarà el nombre d'unitats realment executades segons especificacions de Projecte.

| Codi | Ut | Descripció | Rendiment | Preu | Import |
|---|---|---|---|---|---|
| mt09pye010b | m³ | Pasta de guix de construcció B1, segons UNE-EN 13279-1. (material) | 0.012 | 148.50 | 1.78 |
| mt08var060 | kg | Puntes d'acer de 20x100 mm. (material) | 0.100 | 8.75 | 0.88 |
| mo020 | h | Oficial 1ª construcció. (mà d'obra) | 0.084 | 29.67 | 2.49 |
| mo113 | h | Peó ordinari construcció. (mà d'obra) | 0.112 | 24.86 | 2.78 |
| % | % | Costos directes complementaris | 2 % | 7.93 | 0.16 |
|  |  | Costos directes |  |  | 8.09 |
