# Caldera a gas, domèstica, de condensació, mural, per a calefacció i A.C.S

- Propietat de l'arxiu: CYPE INGENIEROS, S.A.
- Format: FIEBDC-3/2002
- Divisa: EUR
- Costos indirectes: 3.00 %
- IVA: 21.00 %

## I Instal·lacions

### IC Calefacció, refrigeració, climatització i A.C.S.

#### ICG Calderes a gas

**ICG232** U Caldera a gas, domèstica, de condensació, mural, per a calefacció i A.C.S.
Caldera mural de condensació a gas N, per a calefacció i A.C.S. instantània amb microacumulació, càmera de combustió estanca, potència nominal 24 kW, potència de calefacció 25 kW, potència d'A.C.S. 25 kW, rendiment en calefacció 94%, rendiment en A.C.S. 85%, eficiència energètica classe A en calefacció, eficiència energètica classe A en A.C.S., perfil de consum XL, cabal específic d'A.C.S. segons UNE-EN 625 de 13,8 l/min, potència sonora 50 dBA, dimensions 710x400x330 mm, pes 35 kg, encesa electrònica i seguretat per ionització, sense flama pilot, amb electrònica Bosch Heatronic 4, panell de comandaments amb display digital amb icones informatives i missatges de text, vas d'expansió de 6 litres, kit estàndard d'evacuació de fums i plantilla de muntatge. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cmj013a | U | Caldera mural de condensació a gas N, per a calefacció i A.C.S. instantània amb microacumulació, càmera de combustió estanca, potència nominal 24 kW, potència de calefacció 25 kW, potència d'A.C.S. 25 kW, rendiment en calefacció 94%, rendiment en A.C.S. 85%, eficiència energètica classe A en calefacció, eficiència energètica classe A en A.C.S., perfil de consum XL, cabal específic d'A.C.S. segons UNE-EN 625 de 13,8 l/min, potència sonora 50 dBA, dimensions 710x400x330 mm, pes 35 kg, encesa electrònica i seguretat per ionització, sense flama pilot, amb electrònica Bosch Heatronic 4, panell de comandaments amb display digital amb icones informatives i missatges de text, vas d'expansió de 6 litres, kit estàndard d'evacuació de fums i plantilla de muntatge. (material) | 1.000 | 1716.90 | 1716.90 |
| mt38www012 | U | Material auxiliar per a instal·lacions de calefacció i A.C.S. (material) | 1.000 | 2.10 | 2.10 |
| mo004 | h | Oficial 1ª calefactor. (mà d'obra) | 3.917 | 29.34 | 114.92 |
| mo103 | h | Ajudant calefactor. (mà d'obra) | 3.917 | 25.25 | 98.90 |
| % | % | Costos directes complementaris | 2 % | 1932.82 | 38.66 |
|  |  | Costos directes |  |  | 1971.48 |
