# Climatitzadora (UTA) a quatre tubs, amb bateria d'aigua freda i bateria d'aigua calenta

- Propietat de l'arxiu: CYPE INGENIEROS, S.A.
- Format: FIEBDC-3/2002
- Divisa: EUR
- Costos indirectes: 3.00 %
- IVA: 21.00 %

## I Instal·lacions

### IC Calefacció, refrigeració, climatització i A.C.S.

#### ICT Unitats de tractament d'aire (climatitzadores)

**ICT100** U Climatitzadora (UTA) a quatre tubs, amb bateria d'aigua freda i bateria d'aigua calenta.
Unitat de tractament d'aire, model TKM-50/1 "TROX", mida 1, formada per bastidor autoportant de xapa d'acer galvanitzat pintat amb cantonades d'alumini injectat i junta d'estanquitat perimetral, panells i portes de tipus sandvitx de 25 mm, formats per dues xapes i aïllament de llana mineral, portes dotades de frontisses i manetes d'obertura ràpida, sòcol per a cada mòdul format per perfils de tipus U de xapa d'acer galvanitzat, bateria de fred de 4 files, bateria de calor de 1 fila, de tubs de coure i aletes d'alumini, comportes preparades per motoritzar, recuperador estàtic amb free-cooling, filtre per a l'aire exterior pla G3, filtre per a l'aire d'impulsió pla G4, filtre per a l'aire de retorn pla G3, ventilador d'impulsió model AT 7-7 amb motor de 1,1 kW, ventilador de retorn model AT 7-7 amb motor de 0,75 kW. Totalment muntada, connexionada i posada en marxa per l'empresa instal·ladora per a la comprovació del seu correcte funcionament.
Inclou: Replanteig de la unitat. Col·locació i fixació de la unitat. Connexionat amb les xarxes de conducció d'aigua, elèctrica, de recollida de condensats, i de conductes. Posada en marxa.
Criteri d'amidament de projecte: Nombre d'unitats previstes, segons documentació gràfica de Projecte.
Criteri de mesura d'obra: Es mesurarà el nombre d'unitats realment executades segons especificacions de Projecte.

| Codi | Ut | Descripció | Rendiment | Preu | Import |
|---|---|---|---|---|---|
| mt42trx551bbcjd | U | Unitat de tractament d'aire, model TKM-50/1 "TROX", mida 1, formada per bastidor autoportant de xapa d'acer galvanitzat pintat amb cantonades d'alumini injectat i junta d'estanquitat perimetral, panells i portes de tipus sandvitx de 25 mm, formats per dues xapes i aïllament de llana mineral, portes dotades de frontisses i manetes d'obertura ràpida, sòcol per a cada mòdul format per perfils de tipus U de xapa d'acer galvanitzat, bateria de fred de 4 files, bateria de calor de 1 fila, de tubs de coure i aletes d'alumini, comportes preparades per motoritzar, recuperador estàtic amb free-cooling, filtre per a l'aire exterior pla G3, filtre per a l'aire d'impulsió pla G4, filtre per a l'aire de retorn pla G3, ventilador d'impulsió model AT 7-7 amb motor de 1,1 kW, ventilador de retorn model AT 7-7 amb motor de 0,75 kW. (material) | 1.000 | 4321.00 | 4321.00 |
| mo005 | h | Oficial 1ª instal·lador de climatització. (mà d'obra) | 1.091 | 29.34 | 32.01 |
| mo104 | h | Ajudant instal·lador de climatització. (mà d'obra) | 1.091 | 25.25 | 27.55 |
| % | % | Costos directes complementaris | 2 % | 4380.56 | 87.61 |
|  |  | Costos directes |  |  | 4468.17 |
