# Control centralitzat "DAIKIN"

- Propietat de l'arxiu: CYPE INGENIEROS, S.A.
- Format: FIEBDC-3/2002
- Divisa: EUR
- Costos indirectes: 3.00 %
- IVA: 21.00 %

## I Instal·lacions

### IC Calefacció, climatització i A.C.S.

#### ICY Sistema VRV (Daikin)

**ICY500** Ut Control centralitzat "DAIKIN", per a sistema VRV (Volum de Refrigerant Variable) amb unitats connectades mitjançant bus de control DIII-net, amb un màxim de 64 unitats interiors, format per consola de control centralitzat de l'arrencada i parada individual o per grups de fins a 64 unitats interiors i fins a 10 mòduls d'unitats exteriors, model DCS302C51, caixa per encastar consola de control centralitzat, model KJB212A.
Subministrament i instal·lació de control centralitzat "DAIKIN", per a sistema VRV (Volum de Refrigerant Variable) amb unitats connectades mitjançant bus de control DIII-net, amb un màxim de 64 unitats interiors, format per consola de control centralitzat de l'arrencada i parada individual o per grups de fins a 64 unitats interiors i fins a 10 mòduls d'unitats exteriors, model DCS302C51, caixa per encastar consola de control centralitzat, model KJB212A. Totalment muntat, connexionat i provat.
Inclou: Replanteig. Col·locació i fixació dels elements. Connexionat.
Criteri d'amidament de projecte: Nombre d'unitats previstes, segons documentació gràfica de Projecte.
Criteri de mesura d'obra: Es mesurarà el nombre d'unitats realment executades segons especificacions de Projecte.

| Codi | Ut | Descripció | Rendiment | Preu | Import |
|---|---|---|---|---|---|
| mt42dai700a | Ut | Consola de control centralitzat de l'arrencada i parada individual o per grups de fins a 64 unitats interiors i fins a 10 mòduls d'unitats exteriors, model DCS302C51 "DAIKIN", amb ajust del punt de consigna, canvi de velocitat del ventilador, mode de funcionament, visualització i rearmament de senyal de filtre, direcció del deflector en impulsió d'aire (unitats casset, de paret, de sòl i horitzontals de sostre), estat d'avaria i codi d'error, dimensions 120x180x16 mm i alimentació monofàsica a 230 V, per a sistema VRV (Volum de Refrigerant Variable). (material) | 1.000 | 1986.00 | 1986.00 |
| mt42dai711a | Ut | Caixa per encastar consola de control centralitzat, model KJB212A "DAIKIN". (material) | 1.000 | 70.00 | 70.00 |
| mo004 | h | Oficial 1ª instal·lador de climatització. (mà d'obra) | 1.247 | 24.08 | 30.03 |
| mo102 | h | Ajudant instal·lador de climatització. (mà d'obra) | 1.247 | 20.65 | 25.75 |
| % | % | Costos directes complementaris | 2 % | 2111.78 | 42.24 |
|  |  | Costos directes |  |  | 2154.02 |
