# Col·lector de comptadors divisionaris per a proveïment d'aigua potable

- Propietat de l'arxiu: CYPE INGENIEROS, S.A.
- Format: FIEBDC-3/2002
- Divisa: EUR
- Costos indirectes: 3.00 %
- IVA: 21.00 %

## I Instal·lacions

### IF Fontaneria

#### IFC Comptadors

**IFC015** U Col·lector de comptadors divisionaris per a proveïment d'aigua potable.
Col·lector de polipropilè copolímer random (PP-R), de 75 mm de diàmetre i sortides a un costat amb connexió embridada, per a centralització d'un màxim de 3 comptadors de 1/2" DN 15 mm, amb clau de tall, claus d'entrada, aixetes de comprovació, vàlvules de retenció, claus de sortida i tirantets. Inclús suports per al col·lector i material auxiliar.
Criteri de valoració econòmica: El preu no inclou els comptadors d'aigua.
Inclou: Replanteig. Col·locació i fixació dels suports del col·lector. Col·locació i fixació d'accessoris i peces especials. Col·locació del col·lector. Connexionat i comprovació del seu correcte funcionament.
Criteri d'amidament de projecte: Nombre d'unitats previstes, segons documentació gràfica de Projecte.
Criteri de mesura d'obra: Es mesurarà el nombre d'unitats realment executades segons especificacions de Projecte.

| Codi | Ut | Descripció | Rendiment | Preu | Import |
|---|---|---|---|---|---|
| mt37cci005d | U | Vàlvula de papallona d'alumini, amb disc de llautó i foneria dúctil, DN 65 mm. (material) | 1.000 | 60.47 | 60.47 |
| mt37cci010b | U | Col·lector de polipropilè copolímer random (PP-R), de 75 mm de diàmetre i sortides a un costat amb connexió embridada, per a centralització de 3 comptadors divisionaris d'aigua en una columna, de 200x910 mm. Inclús suport i brida. Segons UNE 53943. (material) | 1.000 | 189.18 | 189.18 |
| mt37cci200a | U | Clau d'entrada de llautó, DN 15 mm, precintable, amb junta i brida orientable i femella d'unió de 3/4". (material) | 3.000 | 16.00 | 48.00 |
| mt37cci205a | U | Clau de sortida de llautó, DN 15 mm, precintable, amb dispositiu antiretorn i femella d'unió de 3/4". (material) | 3.000 | 12.10 | 36.30 |
| mt37sgl012a | U | Aixeta de comprovació de llautó, per roscar, de 1/2". (material) | 3.000 | 5.14 | 15.42 |
| mt37svr010a | U | Vàlvula de retenció de llautó per roscar de 1/2". (material) | 3.000 | 4.30 | 12.90 |
| mt37cci300a | U | Tirantet d'acer, amb rosca mascle-femella de 3/4" i de 500 mm de longitud. (material) | 3.000 | 12.07 | 36.21 |
| mt37www010 | U | Material auxiliar per a instal·lacions de lampisteria. (material) | 1.000 | 1.40 | 1.40 |
| mo008 | h | Oficial 1ª lampista. (mà d'obra) | 3.192 | 30.63 | 97.77 |
| mo107 | h | Ajudant lampista. (mà d'obra) | 1.596 | 26.36 | 42.07 |
| % | % | Costos directes complementaris | 2 % | 539.72 | 10.79 |
|  |  | Costos directes |  |  | 550.51 |
