# Bateria de comptadors divisionaris per proveïment d'aigua potable

- Propietat de l'arxiu: CYPE INGENIEROS, S.A.
- Format: FIEBDC-3/2002
- Divisa: EUR
- Costos indirectes: 3.00 %
- IVA: 21.00 %

## I Instal·lacions

### IF Fontaneria

#### IFC Comptadors

**IFC020** U Bateria de comptadors divisionaris per proveïment d'aigua potable.
Bateria d'acer galvanitzat, de 2 1/2" DN 65 mm i sortides amb connexió embridada, per centralització d'un màxim de 18 comptadors de 1/2" DN 15 mm en dues files, amb clau de tall, claus d'entrada, aixetes de comprovació, vàlvules de retenció, claus de sortida, tirantets i quadre de classificació. Inclús suports per al col·lector i material auxiliar.
Criteri de valoració econòmica: El preu no inclou els comptadors d'aigua.
Inclou: Replanteig. Col·locació i fixació del suport de bateria. Col·locació i fixació d'accessoris i peces especials. Col·locació de la bateria. Col·locació del quadre de classificació. Connexionat i comprovació del seu correcte funcionament.
Criteri d'amidament de projecte: Nombre d'unitats previstes, segons documentació gràfica de Projecte.
Criteri de mesura d'obra: Es mesurarà el nombre d'unitats realment executades segons especificacions de Projecte.

| Codi | Ut | Descripció | Rendiment | Preu | Import |
|---|---|---|---|---|---|
| mt37svc010r | U | Vàlvula de comporta de llautó fosa, per roscar, de 2 1/2". (material) | 1.000 | 63.28 | 63.28 |
| mt37ccb010hb | U | Bateria d'acer galvanitzat de 2 1/2" DN 65 mm, per centralització de 18 comptadors divisionaris d'aigua en dues files, de 1330x620 mm. Inclús suport i brida. Segons UNE 19900. (material) | 1.000 | 295.80 | 295.80 |
| mt37sve010b | U | Vàlvula d'esfera de llautó niquelat per roscar de 1/2". (material) | 36.000 | 4.95 | 178.20 |
| mt37sgl012a | U | Aixeta de comprovació de llautó, per roscar, de 1/2". (material) | 18.000 | 5.14 | 92.52 |
| mt37svr010a | U | Vàlvula de retenció de llautó per roscar de 1/2". (material) | 18.000 | 4.30 | 77.40 |
| mt37ccb040a | U | Tirantet d'acer inoxidable, de 3/4", de 400 mm de longitud. (material) | 18.000 | 13.82 | 248.76 |
| mt37ccb015ha | U | Quadre de classificació metàl·lic per a centralització de 18 comptadors divisionaris d'aigua en dues files. (material) | 1.000 | 10.70 | 10.70 |
| mt37www010 | U | Material auxiliar per a instal·lacions de lampisteria. (material) | 1.000 | 1.40 | 1.40 |
| mo008 | h | Oficial 1ª lampista. (mà d'obra) | 11.582 | 30.63 | 354.76 |
| mo107 | h | Ajudant lampista. (mà d'obra) | 5.791 | 26.36 | 152.65 |
| % | % | Costos directes complementaris | 2 % | 1475.47 | 29.51 |
|  |  | Costos directes |  |  | 1504.98 |
