# Ruixador decoratiu

- Propietat de l'arxiu: CYPE INGENIEROS, S.A.
- Format: FIEBDC-3/2002
- Divisa: EUR
- Costos indirectes: 3.00 %
- IVA: 21.00 %

## I Instal·lacions

### IO Contra incendis

#### IOT Sistemes d'extinció fixos

**IOT034** U Ruixador decoratiu.
Ruixador automàtic penjant ocult, resposta normal amb ampolla fusible de vidre fràgil de 5 mm de diàmetre i dissolució alcohòlica de color vermell, ruptura a 68°C, de 1/2" DN 15 mm de diàmetre de rosca, coeficient de descàrrega K de 80 (mètric), pressió de treball 12 bar, color bronze i tapa plana, acabat lacat color blanc. Instal·lació encastada. Inclús accessoris i peces especials per a connexió a la xarxa de distribució d'aigua.
Criteri de valoració econòmica: El preu no inclou les ajudes de paleta per a instal·lacions.
Inclou: Replanteig. Muntatge, connexionat i comprovació del seu correcte funcionament.
Criteri d'amidament de projecte: Nombre d'unitats previstes, segons documentació gràfica de Projecte.
Criteri de mesura d'obra: Es mesurarà el nombre d'unitats realment executades segons especificacions de Projecte.

| Codi | Ut | Descripció | Rendiment | Preu | Import |
|---|---|---|---|---|---|
| mt41roc020b | U | Ruixador automàtic penjant ocult, resposta normal amb ampolla fusible de vidre fràgil de 5 mm de diàmetre i dissolució alcohòlica de color vermell, ruptura a 68°C, de 1/2" DN 15 mm de diàmetre de rosca, coeficient de descàrrega K de 80 (mètric), pressió de treball 12 bar, color bronze i tapa plana, acabat lacat color blanc, segons UNE-EN 12259-1. (material) | 1.000 | 19.37 | 19.37 |
| mt41roc500 | U | Accessoris i peces especials per a connexió de ruixador a xarxa de distribució d'aigua. (material) | 1.000 | 2.71 | 2.71 |
| mo008 | h | Oficial 1ª lampista. (mà d'obra) | 0.322 | 28.39 | 9.14 |
| mo107 | h | Ajudant lampista. (mà d'obra) | 0.322 | 24.43 | 7.87 |
| % | % | Costos directes complementaris | 2 % | 39.09 | 0.78 |
|  |  | Costos directes |  |  | 39.87 |
