# Tendal de vela tensada

- Propietat de l'arxiu: CYPE INGENIEROS, S.A.
- Format: FIEBDC-3/2002
- Divisa: EUR
- Costos indirectes: 3.00 %
- IVA: 21.00 %

## L Fusteria, manyeria, vidres i proteccions solars

### LS Proteccions solars

#### LSS Veles tensades

**LSS010** U Tendal de vela tensada.
Tendal de vela tensada, de 10 m² de superfície, format per lona de teixit impermeable, de polipropilè, de forma triangular, amb una massa superficial de 270 g/m², tall radial amb costures d'alta resistència i reforços en perímetre i cantonades.
Inclou: Fixació del tendal de vela tensada.
Criteri d'amidament de projecte: Nombre d'unitats previstes, segons documentació gràfica de Projecte.
Criteri de mesura d'obra: Es mesurarà el nombre d'unitats realment executades segons especificacions de Projecte.

| Codi | Ut | Descripció | Rendiment | Preu | Import |
|---|---|---|---|---|---|
| mt44vel010a | m² | Lona de teixit impermeable, de polipropilè, de forma triangular, amb una massa superficial de 270 g/m², tall radial amb costures d'alta resistència i reforços en perímetre i cantonades; amb resistència als raigs UV i a la intempèrie; resistència a la penetració de l'aigua 500 mm.c.a., segons UNE-EN ISO 811; Euroclasse B-s2, d0 de reacció al foc, segons UNE-EN 13501-1. (material) | 10.000 | 55.00 | 550.00 |
| mo011 | h | Oficial 1ª muntador. (mà d'obra) | 1.521 | 29.34 | 44.63 |
| mo080 | h | Ajudant muntador. (mà d'obra) | 1.521 | 25.28 | 38.45 |
| % | % | Costos directes complementaris | 2 % | 633.08 | 12.66 |
|  |  | Costos directes |  |  | 645.74 |
