# Canvi del sentit d'obertura de porta interior

- Propietat de l'arxiu: CYPE INGENIEROS, S.A.
- Format: FIEBDC-3/2002
- Divisa: EUR
- Costos indirectes: 3.00 %
- IVA: 21.00 %

## L Fusteria, manyeria, vidres i proteccions solars

### LZ Reparacions

#### LZP En portes

**LZP010** U Canvi del sentit d'obertura de porta interior.
Canvi del sentit d'obertura de porta interior de fusta i substitució de les ferramentes existents per ferramentes de tancament de llautó i manovella sobre escut llarg de llautó, color negre, acabat brillant, sèrie bàsica.
Inclou: Desmuntatge dels elements. Retirada dels ferratges deteriorats. Reparació del bastiment de base. Replanteig i col·locació dels perns. Muntatge dels elements. Ajust de la fulla. Neteja de les restes de l'obra.
Criteri d'amidament de projecte: Nombre d'unitats previstes, segons documentació gràfica de Projecte.
Criteri de mesura d'obra: Es mesurarà el nombre d'unitats realment executades segons especificacions de Projecte.

| Codi | Ut | Descripció | Rendiment | Preu | Import |
|---|---|---|---|---|---|
| mt23ibl010jb | U | Pomel·la de 100x58 mm, amb acabat, de llautó, acabat brillant, per a porta de pas interior. (material) | 3.000 | 0.81 | 2.43 |
| mt23ppb031 | U | Cargol de llautó 21/35 mm. (material) | 18.000 | 0.07 | 1.26 |
| mt23ppb200 | U | Pany d'embotir, front, accessoris i cargols de lligat, per a porta de pas interior, segons UNE-EN 12209. (material) | 1.000 | 12.42 | 12.42 |
| mt23hbl010aa | U | Joc de manovella i escut llarg de llautó, color negre, acabat brillant, sèrie bàsica, per a porta interior. (material) | 1.000 | 8.94 | 8.94 |
| op00cla010 |  | Clavadora pneumàtica. | 1.000 | 0.00 | 0.00 |
| op00gra010 |  | Grapadora. | 1.000 | 0.00 | 0.00 |
| op00sie010 |  | Serra de calar. | 1.000 | 0.00 | 0.00 |
| op00ato010 |  | Tornavís. | 1.000 | 0.00 | 0.00 |
| mo017 | h | Oficial 1ª fuster. (mà d'obra) | 0.716 | 28.92 | 20.71 |
| % | % | Costos directes complementaris | 2 % | 45.76 | 0.92 |
|  |  | Costos directes |  |  | 46.68 |
