# Aïllament acústic a soroll aeri sobre fals sostre, amb panells de fibra de polièster

- Propietat de l'arxiu: CYPE INGENIEROS, S.A.
- Format: FIEBDC-3/2002
- Divisa: EUR
- Costos indirectes: 3.00 %
- IVA: 21.00 %

## N Aïllaments e impermeabilitzacions

### NB Aïllaments acústics

#### NBT Falsos sostres

**NBT040** m² Aïllament acústic a soroll aeri sobre fals sostre, amb panells de fibra de polièster.
Aïllament acústic a soroll aeri sobre fals sostre, amb panell de napa de polièster, tipus NPP, de 1350x600 mm i 40 mm de gruix.
Criteri de valoració econòmica: El preu no inclou el fals sostre.
Inclou: Tall i ajust de l'aïllament. Col·locació de l'aïllament.
Criteri d'amidament de projecte: Superfície mesurada segons documentació gràfica de Projecte.
Criteri de mesura d'obra: Es mesurarà la superfície realment executada segons especificacions de Projecte.

| Codi | Ut | Descripció | Rendiment | Preu | Import |
|---|---|---|---|---|---|
| mt16npg020a | m² | Panell de napa de polièster, tipus NPP, de 1350x600 mm i 40 mm de gruix, resistència tèrmica 1,02 m²K/W, conductivitat tèrmica 0,039 W/(mK), Euroclasse B-s1, d0 de reacció al foc segons UNE-EN 13501-1; amb atenuació acústica de 50 dB. (material) | 1.050 | 5.36 | 5.63 |
| mo054 | h | Oficial 1ª muntador d'aïllaments. (mà d'obra) | 0.092 | 28.39 | 2.61 |
| mo101 | h | Ajudant muntador d'aïllaments. (mà d'obra) | 0.092 | 24.46 | 2.25 |
| % | % | Costos directes complementaris | 2 % | 10.49 | 0.21 |
|  |  | Costos directes |  |  | 10.70 |
