# Perfil de ventilació, per a fixació de làmina nodular

- Propietat de l'arxiu: CYPE INGENIEROS, S.A.
- Format: FIEBDC-3/2002
- Divisa: EUR
- Costos indirectes: 3.00 %
- IVA: 21.00 %

## N Aïllaments e impermeabilitzacions

### ND Drenatges

#### NDM Murs en contacte amb el terreny

**NDM101** m Perfil de ventilació, per a fixació de làmina nodular.
Perfil de ventilació, de polipropilè d'alta densitat, per a fixació de làmina drenant nodular i airejament de la càmera d'aire, en l'arrencada i la coronació de la cara interior del mur, fixat mecànicament.
Inclou: Neteja del suport. Col·locació del perfil. Fixació mecànica del perfil.
Criteri d'amidament de projecte: Longitud mesurada segons documentació gràfica de Projecte.
Criteri de mesura d'obra: Es mesurarà la longitud realment executada segons especificacions de Projecte.

| Codi | Ut | Descripció | Rendiment | Preu | Import |
|---|---|---|---|---|---|
| mt14baa020 | m | Perfil de ventilació, de polipropilè d'alta densitat, per a fixació de làmina drenant nodular i airejament de la càmera d'aire. (material) | 1.000 | 1.96 | 1.96 |
| mt12psg081d | U | Cargol autoperforant 3,5x35 mm. (material) | 5.000 | 0.01 | 0.05 |
| mo032 | h | Oficial 1ª aplicador de productes impermeabilitzants. (mà d'obra) | 0.133 | 28.42 | 3.78 |
| mo070 | h | Ajudant aplicador de productes impermeabilitzants. (mà d'obra) | 0.133 | 25.28 | 3.36 |
| % | % | Costos directes complementaris | 2 % | 9.15 | 0.18 |
|  |  | Costos directes |  |  | 9.33 |
