# Làmina separadora de polietilè, de 0,25 mm d'espessor i 230 g/m² de massa superficial, col·locada sobre el terreny o sobre un emmacat

- Propietat de l'arxiu: CYPE INGENIEROS, S.A.
- Format: FIEBDC-3/2002
- Divisa: EUR
- Costos indirectes: 3.00 %
- IVA: 21.00 %

## N Aïllaments e impermeabilitzacions

### NG Geosintètics

#### NGL Làmines separadores

**NGL010** m² Làmina separadora de polietilè, de 0,25 mm d'espessor i 230 g/m² de massa superficial, col·locada sobre el terreny o sobre un emmacat.
Làmina separadora de polietilè, de 0,25 mm d'espessor i 230 g/m² de massa superficial, col·locada sobre el terreny o sobre un emmacat.
Inclou: Col·locació de la làmina separadora. Resolució de cavalcaments i unions.
Criteri d'amidament de projecte: Superfície mesurada segons documentació gràfica de Projecte.
Criteri de mesura d'obra: Es mesurarà la superfície realment executada segons especificacions de Projecte, incloent els lliuraments i els solapes.

| Codi | Ut | Descripció | Rendiment | Preu | Import |
|---|---|---|---|---|---|
| mt16png010e | m² | Film de polietilè de 0,25 mm d'espessor i 230 g/m² de massa superficial. (material) | 1.150 | 0.51 | 0.59 |
| mo020 | h | Oficial 1ª construcció. (mà d'obra) | 0.039 | 24.50 | 0.96 |
| mo113 | h | Peó ordinari construcció. (mà d'obra) | 0.019 | 20.46 | 0.39 |
| % | % | Costos directes complementaris | 2 % | 1.94 | 0.04 |
|  |  | Costos directes |  |  | 1.98 |
