# Impermeabilització de jardinera, per l'interior, amb morter

- Propietat de l'arxiu: CYPE INGENIEROS, S.A.
- Format: FIEBDC-3/2002
- Divisa: EUR
- Costos indirectes: 3.00 %
- IVA: 21.00 %

## N Aïllaments e impermeabilitzacions

### NI Impermeabilitzacions

#### NID Jardineres

**NID021** m² Impermeabilització de jardinera, per l'interior, amb morter.
Impermeabilització de jardinera, per l'interior, amb morter cimentós impermeabilitzant flexible bicomponent, color gris, textura llisa, a base de resines sintètiques, ciment especial i àrids seleccionats, resistència a pressió hidrostàtica positiva de 9 bar i a pressió hidrostàtica negativa de 3 bar, amb resistència a la penetració d'arrels, amb certificat de potabilitat, aplicat amb brotxa en dues o més capes sobre el suport humitejat, fins a aconseguir un gruix mínim total de 2 mm.
Criteri de valoració econòmica: El preu no inclou la impermeabilització de cantonades i trobades.
Inclou: Humectació del suport. Estesa d'una primera capa sobre el suport humitejat. Assecat. Estesa d'una segona capa amb la mateixa consistència que la primera. Repassos i neteja final. Curat.
Criteri d'amidament de projecte: Superfície mesurada segons documentació gràfica de Projecte.
Criteri de mesura d'obra: Es mesurarà la superfície realment executada segons especificacions de Projecte.

| Codi | Ut | Descripció | Rendiment | Preu | Import |
|---|---|---|---|---|---|
| mt09lid020e | kg | Morter cimentós impermeabilitzant flexible bicomponent, color gris, textura llisa, a base de resines sintètiques, ciment especial i àrids seleccionats, resistència a pressió hidrostàtica positiva de 9 bar i a pressió hidrostàtica negativa de 3 bar, amb resistència a la penetració d'arrels, amb certificat de potabilitat, segons UNE-EN 1504-2. (material) | 3.000 | 4.90 | 14.70 |
| mo032 | h | Oficial 1ª aplicador de productes impermeabilitzants. (mà d'obra) | 0.120 | 29.67 | 3.56 |
| mo070 | h | Ajudant aplicador de productes impermeabilitzants. (mà d'obra) | 0.120 | 26.39 | 3.17 |
| % | % | Costos directes complementaris | 2 % | 21.43 | 0.43 |
|  |  | Costos directes |  |  | 21.86 |
