# Impermeabilització de façana de maó ceràmic cara vista

- Propietat de l'arxiu: CYPE INGENIEROS, S.A.
- Format: FIEBDC-3/2002
- Divisa: EUR
- Costos indirectes: 3.00 %
- IVA: 21.00 %

## N Aïllaments e impermeabilitzacions

### NI Impermeabilitzacions

#### NIF Façanes

**NIF050** m² Impermeabilització de façana de maó ceràmic cara vista, pedra natural, formigó o morter, realitzada mitjançant revestiment elàstic impermeabilitzant, a base de siloxans i dissolvents orgànics, aplicat en dues mans amb brotxa o corró.
Formació d'impermeabilització de façana de maó ceràmic cara vista, pedra natural, formigó o morter, realitzada mitjançant aplicació de dues mans amb brotxa o corró, de revestiment elàstic impermeabilitzant, a base de siloxans i dissolvents orgànics, incolor. Inclús p/p de neteja i preparació de la superfície suport.
Inclou: Neteja i preparació de la superfície en la què ha d'aplicar-se la impermeabilització. Aplicació de l'impermeabilitzant.
Criteri d'amidament de projecte: Superfície mesurada segons documentació gràfica de Projecte.
Criteri de mesura d'obra: Es mesurarà la superfície realment executada segons especificacions de Projecte.

| Codi | Ut | Descripció | Rendiment | Preu | Import |
|---|---|---|---|---|---|
| mt28rco030 | kg | Revestiment elàstic impermeabilitzant, a base de siloxans i dissolvents orgànics, incolor, per aplicar sobre superfícies verticals realitzades amb materials absorbents, exposades a la pluja. (material) | 1.000 | 5.96 | 5.96 |
| mo032 | h | Oficial 1ª aplicador de productes impermeabilitzants. (mà d'obra) | 0.133 | 23.30 | 3.10 |
| mo070 | h | Ajudant aplicador de productes impermeabilitzants. (mà d'obra) | 0.133 | 20.68 | 2.75 |
| % | % | Costos directes complementaris | 2 % | 11.81 | 0.24 |
|  |  | Costos directes |  |  | 12.05 |
