# Reparació d'impermeabilització de balcons i terrasses amb filtracions

- Propietat de l'arxiu: CYPE INGENIEROS, S.A.
- Format: FIEBDC-3/2002
- Divisa: EUR
- Costos indirectes: 3.00 %
- IVA: 21.00 %

## N Aïllaments e impermeabilitzacions

### NI Impermeabilitzacions

#### NIG Cubertes, galeries i balcons

**NIG211** m² Reparació d'impermeabilització de balcons i terrasses amb filtracions, mitjançant el sistema Conica Balcons "BASF Construction Chemical", compost per capa de regularització amb revestiment elàstic, Conipur BC 351 "BASF Construction Chemical", de color gris RAL 7032, barrejat amb àrid de quars natural, Mastertop F1 "BASF Construction Chemical" (amb una proporció en pes 1:0,5), aplicat amb plana o rasclet de goma; i segellat amb revestiment elàstic, Conipur BC 351 "BASF Construction Chemical", de color gris RAL 7032, aplicat amb corró o pistola; prèvia emprimació amb Conipur BC 351 "BASF Construction Chemical", diluïda amb un 2% de xilè i aplicada amb corró, pistola o rasclet de goma, sobre superfície suport de formigó (no inclosa en aquest preu).
Reparació d'impermeabilització de balcons i terrasses amb filtracions, realitzada mitjançant el sistema Conica Balcons "BASF Construction Chemical", compost per capa de regularització amb revestiment elàstic, Conipur BC 351 "BASF Construction Chemical", de color gris RAL 7032, format per poliuretà monocomponent amb baix contingut en dissolvents, barrejat amb àrid de quars natural, Mastertop F1 "BASF Construction Chemical", com càrrega minera (amb una proporció en pes 1:0,5), aplicat amb plana o rasclet de goma; i segellat de la impermeabilització amb revestiment elàstic, Conipur BC 351 "BASF Construction Chemical", de color gris RAL 7032, aplicat amb corró o pistola. Fins i tot p/p de neteja i preparació de la superfície suport de formigó, amb emprimació Conipur BC 351 "BASF Construction Chemical", de color gris RAL 7032, diluïda amb un 2% de xilè, aplicada amb corró, pistola o rasclet de goma; i resolució de punts singulars.
Inclou: Neteja i preparació de la superfície en la què ha d'aplicar-se la impermeabilització. Aplicació de l'emprimació. Resolució dels punts singulars. Aplicació de la capa de regularització. Aplicació de la capa de segellat.
Criteri d'amidament de projecte: Superfície mesurada en projecció horitzontal, segons documentació gràfica de Projecte, des de les cares interiors dels ampits o plastrons perimetrals que la limiten.
Criteri de mesura d'obra: Es mesurarà, en projecció horitzontal, la superfície realment executada segons especificacions de Projecte, des de les cares interiors dels ampits o plafons perimetrals que la limiten.

| Codi | Ut | Descripció | Rendiment | Preu | Import |
|---|---|---|---|---|---|
| mt15bas110d | kg | Revestiment elàstic, Conipur BC 351 "BASF Construction Chemical", de color gris RAL 7032, format per poliuretà monocomponent amb baix contingut en dissolvents, per a impermeabilització de cobertes, balcons i galeries, resistent a la intempèrie, al trànsit per als vianants, a aigües agressives (aigua de mar i aigües fecals), a diversos àcids diluïts, àlcalis, olis minerals i fuels. (material) | 0.300 | 28.00 | 8.40 |
| mt15bas140a | kg | Dissolvent format per xilè. (material) | 0.006 | 8.63 | 0.05 |
| mt15bas110d | kg | Revestiment elàstic, Conipur BC 351 "BASF Construction Chemical", de color gris RAL 7032, format per poliuretà monocomponent amb baix contingut en dissolvents, per a impermeabilització de cobertes, balcons i galeries, resistent a la intempèrie, al trànsit per als vianants, a aigües agressives (aigua de mar i aigües fecals), a diversos àcids diluïts, àlcalis, olis minerals i fuels. | 0.500 | 28.00 | 14.00 |
| mt15bas130a | kg | Àrid de quars natural, Mastertop F1 "BASF Construction Chemical", de granulometria compresa entre 0,18 i 0,3 mm, per utilitzar com a càrrega mineral en combinació amb resines epoxi o poliuretà. (material) | 0.250 | 0.83 | 0.21 |
| mt15bas110d | kg | Revestiment elàstic, Conipur BC 351 "BASF Construction Chemical", de color gris RAL 7032, format per poliuretà monocomponent amb baix contingut en dissolvents, per a impermeabilització de cobertes, balcons i galeries, resistent a la intempèrie, al trànsit per als vianants, a aigües agressives (aigua de mar i aigües fecals), a diversos àcids diluïts, àlcalis, olis minerals i fuels. | 0.400 | 28.00 | 11.20 |
| mo031 | h | Oficial 1ª aplicador de productes impermeabilitzants. (mà d'obra) | 0.169 | 23.30 | 3.94 |
| mo068 | h | Ajudant aplicador de productes impermeabilitzants. (mà d'obra) | 0.169 | 20.68 | 3.49 |
| % | % | Costos directes complementaris | 2 % | 41.29 | 0.83 |
|  |  | Costos directes |  |  | 42.12 |
