# Impermeabilització de mur de formigó en contacte amb el terreny, per la seva cara exterior, amb emulsions asfàltiques

- Propietat de l'arxiu: CYPE INGENIEROS, S.A.
- Format: FIEBDC-3/2002
- Divisa: EUR
- Costos indirectes: 3.00 %
- IVA: 21.00 %

## N Aïllaments e impermeabilitzacions

### NI Impermeabilitzacions

#### NIM Murs en contacte amb el terreny

**NIM009** m² Impermeabilització de mur de formigó en contacte amb el terreny, per la seva cara exterior, amb emulsions asfàltiques.
Impermeabilització de mur de formigó en contacte amb el terreny, per la seva cara exterior, amb emulsió bituminosa aniònica monocomponent, a base de betums i resines, aplicada en dues mans, (rendiment: 1 kg/m² cada mà).
Inclou: Preparació de la superfície suport. Aplicació de la primera mà. Aplicació de la segona mà.
Criteri d'amidament de projecte: Superfície mesurada segons documentació gràfica de Projecte.
Criteri de mesura d'obra: Es mesurarà la superfície realment executada segons especificacions de Projecte.

| Codi | Ut | Descripció | Rendiment | Preu | Import |
|---|---|---|---|---|---|
| mt14ieb010a | kg | Emulsió bituminosa aniònica monocomponent, a base de betums i resines. (material) | 2.000 | 2.14 | 4.28 |
| mo032 | h | Oficial 1ª aplicador de productes impermeabilitzants. (mà d'obra) | 0.146 | 27.50 | 4.02 |
| mo070 | h | Ajudant aplicador de productes impermeabilitzants. (mà d'obra) | 0.146 | 24.46 | 3.57 |
| % | % | Costos directes complementaris | 2 % | 11.87 | 0.24 |
|  |  | Costos directes |  |  | 12.11 |
