# Porta de registre d'acer galvanitzat d'una fulla, 400x400 mm, acabat lacat en color blanc

- Propietat de l'arxiu: CYPE INGENIEROS, S.A.
- Format: FIEBDC-3/2002
- Divisa: EUR
- Costos indirectes: 3.00 %
- IVA: 21.00 %

## P Particions

### PA Armaris

#### PAI D'instal·lacions

**PAI015** Ut Porta de registre d'acer galvanitzat d'una fulla, 400x400 mm, acabat lacat en color blanc.
Subministrament i col·locació de porta de registre d'una fulla de 38 mm d'espessor, 400x400 mm, acabat lacat en color blanc formada per dues xapes d'acer galvanitzat de 0,5 mm d'espessor plegades, acoblades i muntades, amb cambra intermèdia replena de poliuretà, sobre marc d'acer galvanitzat de 1,5 mm d'espessor amb garres d'ancoratge a obra. Elaborada en taller, amb ajustament i fixació a obra. Totalment muntada.
Inclou: Marcat de punts de fixació i aplomat del cèrcol. Fixació del cèrcol al parament. Segellat de juntes. Col·locació de la porta de registre. Col·locació de ferraments de tancament i accessoris. Realització de proves de servei.
Criteri d'amidament de projecte: Nombre d'unitats previstes, segons documentació gràfica de Projecte.
Criteri de mesura d'obra: Es mesurarà el nombre d'unitats realment executades segons especificacions de Projecte.

| Codi | Ut | Descripció | Rendiment | Preu | Import |
|---|---|---|---|---|---|
| mt26rpa014ac | Ut | Porta de registre d'una fulla de 38 mm d'espessor, amplada total entre 300 i 710 mm i altura total entre 350 i 549 mm, acabat lacat en color blanc formada per dues xapes d'acer galvanitzat de 0,5 mm d'espessor plegades, acoblades i muntades, amb cambra intermèdia replena de poliuretà, sobre marc d'acer galvanitzat de 1,5 mm d'espessor amb garres d'ancoratge a obra, inclús frontisses soldades al setge i rebló a la fulla, ferradura embotida de tancament a un punt, cilindre de llautó amb clau, escuts i poms de niló color negre. (material) | 1.000 | 94.83 | 94.83 |
| mo019 | h | Oficial 1ª construcció. (mà d'obra) | 0.234 | 23.30 | 5.45 |
| mo075 | h | Ajudant construcció. (mà d'obra) | 0.234 | 20.68 | 4.84 |
| % | % | Costos directes complementaris | 2 % | 105.12 | 2.10 |
|  |  | Costos directes |  |  | 107.22 |
