# Fix lateral d'acer galvanitzat d'una fulla, 700x2000 mm, acabat galvanitzat amb tractament antipetjades

- Propietat de l'arxiu: CYPE INGENIEROS, S.A.
- Format: FIEBDC-3/2002
- Divisa: EUR
- Costos indirectes: 3.00 %
- IVA: 21.00 %

## P Particions

### PP Portes de pas interiors

#### PPC Metàl·liques

**PPC015** Ut Fix lateral d'acer galvanitzat d'una fulla, 700x2000 mm, acabat galvanitzat amb tractament antipetjades.
Subministrament i col·locació de fix lateral d'una fulla de 38 mm d'espessor, 700x2000 mm, acabat galvanitzat amb tractament antipetjades formada per dues xapes d'acer galvanitzat de 0,5 mm d'espessor plegades, acoblades i muntades, amb cambra intermèdia replena de poliuretà, sobre marc d'acer galvanitzat de 1,5 mm d'espessor amb garres d'ancoratge a obra. Elaborat en taller, amb ajustament i fixació a obra. Totalment muntat.
Inclou: Marcat de punts de fixació i aplomat del cèrcol. Fixació del cèrcol al parament. Segellat de juntes perimetrals. Col·locació del fix.
Criteri d'amidament de projecte: Nombre d'unitats previstes, segons documentació gràfica de Projecte.
Criteri de mesura d'obra: Es mesurarà el nombre d'unitats realment executades segons especificacions de Projecte.

| Codi | Ut | Descripció | Rendiment | Preu | Import |
|---|---|---|---|---|---|
| mt26fpa012aE | Ut | Fix lateral d'una fulla de 38 mm d'espessor, amplada total entre 200 i 710 mm i altura total entre 1501 i 2000 mm, acabat galvanitzat amb tractament antipetjades, format per dues xapes d'acer galvanitzat de 0,5 mm d'espessor plegades, acoblades i muntades, amb cambra intermèdia replena de poliuretà, sobre marc d'acer galvanitzat de 1,5 mm d'espessor amb garres d'ancoratge a obra. (material) | 1.000 | 99.19 | 99.19 |
| op00ato010 |  | Tornavís. | 1.000 | 0.00 | 0.00 |
| mo019 | h | Oficial 1ª construcció. (mà d'obra) | 0.280 | 23.30 | 6.52 |
| mo075 | h | Ajudant construcció. (mà d'obra) | 0.280 | 20.68 | 5.79 |
| % | % | Costos directes complementaris | 2 % | 111.50 | 2.23 |
|  |  | Costos directes |  |  | 113.73 |
