# Extradossat autoportant lliure sobre partició interior

- Propietat de l'arxiu: CYPE INGENIEROS, S.A.
- Format: FIEBDC-3/2002
- Divisa: EUR
- Costos indirectes: 3.00 %
- IVA: 21.00 %

## P Particions

### PT Envans

#### PTW Sistemes d'extradossats de plaques

**PTW015** m² Extradossat autoportant lliure sobre partició interior, W 625 "KNAUF", realitzat amb placa de guix laminat - 15 Standard (A) , ancorada als forjats mitjançant estructura formada per canals i muntants; 63 mm de gruix total, separació entre muntants 600 mm.
Subministrament i muntatge d'extradossat autoportant lliure sobre partició interior, W 625 "KNAUF", de 63 mm de gruix total, compost per placa de guix laminat tipus Standard (A) de 15 mm d'espessor, cargolada directament a una estructura autoportant d'acer galvanitzat formada per canals horitzontals, sòlidament fixats al terra i al sostre i muntants verticals de 48 mm i 0,6 mm d'espessor amb una modulació de 600 mm i amb disposició normal "N", muntats sobre canals al costat del parament vertical. Inclús p/p de replanteig de la perfileria, zones de pas i buits; col·locació en tot el seu perímetre de cintes o bandes estances, en la superfície de recolzament o contacte de la perfileria amb els paraments; ancoratges de canals i muntants metàl·lics; tall i fixació de les plaques mitjançant cargols; tractament de les zones de pas i buits; execució d'angles; tractament de junts mitjançant pasta i cinta de junts; rebut de les caixes per a allotjament de mecanismes elèctrics i de pas d'instal·lacions, previ replanteig de la seva ubicació en les plaques i perforació de les mateixes, i neteja final. Totalment acabat i llest per emprimar, pintar o revestir (sense incloure en aquest preu l'aïllament a col·locar entre panells).
Inclou: Replanteig i traçat en el forjat inferior i en el superior de la perfileria. Col·locació de banda d'estanquitat i canals inferiors, sobre paviment acabat o base de seient. Col·locació de banda d'estanquitat i canals superiors, sota forjats. Col·locació i fixació dels muntants sobre els elements horitzontals. Col·locació de les plaques mitjançant fixacions mecàniques. Replanteig de les caixes per a allotjament de mecanismes elèctrics i de pas d'instal·lacions, i posterior perforació de les plaques. Tractament dels junts entre plaques. Rebut de les caixes per a allotjament de mecanismes elèctrics i de pas d'instal·lacions.
Criteri d'amidament de projecte: Superfície mesurada segons documentació gràfica de Projecte, sense duplicar cantonades ni encontres, seguint els criteris d'amidament exposats en la norma UNE 92305: per a buits de superfície major o igual a 5 m² i inferior o igual a 8 m², es deduirà la meitat del buit i per a buits de superfície major a 8 m², es deduirà tot el buit.
Criteri de mesura d'obra: Es mesurarà la superfície realment executada segons especificacions de Projecte, sense duplicar cantonades ni encontres, seguint els criteris d'amidament exposats en la norma UNE 92305: per a buits de superfície major o igual a 5 m² i inferior o igual a 8 m², es deduirà la meitat del buit i per a buits de superfície major a 8 m², es deduirà tot el buit.

| Codi | Ut | Descripció | Rendiment | Preu | Import |
|---|---|---|---|---|---|
| mt12pik015 | kg | Pasta d'agafament Perlfix "KNAUF", segons UNE-EN 14496. (material) | 0.100 | 0.62 | 0.06 |
| mt12pfk020c | m | Canal 48/30 "KNAUF" d'acer galvanitzat, segons UNE-EN 14195. (material) | 0.700 | 1.25 | 0.88 |
| mt12pfk010c | m | Muntant 48/35 "KNAUF" d'acer galvanitzat, segons UNE-EN 14195. (material) | 2.000 | 1.68 | 3.36 |
| mt12pck020b | m | Banda acústica de dilatació "KNAUF" de 50 mm d'amplada. (material) | 1.200 | 0.28 | 0.34 |
| mt12ppk010b | m² | Placa de guix laminat A / UNE-EN 520 - 1200 / longitud / 15 / vora afinada, Standard "KNAUF". (material) | 1.050 | 5.58 | 5.86 |
| mt12ptk010cd | Ut | Cargol autoperforant TN "KNAUF" 3,5x25. (material) | 14.000 | 0.01 | 0.14 |
| mt12psg220 | Ut | Fixació composta per tac i cargol 5x27. (material) | 1.600 | 0.06 | 0.10 |
| mt12pik010b | kg | Pasta de junts Jointfiller F-1 GLS "KNAUF", segons UNE-EN 13963. (material) | 0.300 | 1.45 | 0.44 |
| mt12pck010a | m | Cinta de junts "KNAUF" de 50 mm d'amplada. (material) | 1.600 | 0.04 | 0.06 |
| op00fre010 |  | Fresadora. | 1.000 | 0.00 | 0.00 |
| op00sie010 |  | Serra de calar. | 1.000 | 0.00 | 0.00 |
| op00tal010 |  | Trepant. | 1.000 | 0.00 | 0.00 |
| op00ato010 |  | Tornavís. | 1.000 | 0.00 | 0.00 |
| mo052 | h | Oficial 1ª muntador de prefabricats interiors. (mà d'obra) | 0.495 | 24.08 | 11.92 |
| mo098 | h | Ajudant muntador de prefabricats interiors. (mà d'obra) | 0.171 | 20.68 | 3.54 |
| % | % | Costos directes complementaris | 2 % | 26.70 | 0.53 |
|  |  | Costos directes |  |  | 27.23 |
