# Extradossat directe sobre partició interior

- Propietat de l'arxiu: CYPE INGENIEROS, S.A.
- Format: FIEBDC-3/2002
- Divisa: EUR
- Costos indirectes: 3.00 %
- IVA: 21.00 %

## P Particions

### PT Envans

#### PTW Sistemes d'extradossats de plaques

**PTW040** m² Extradossat directe sobre partició interior, realitzat amb plaques de guix laminat - (10+30) (LR) Labelrock "ROCKWOOL", amb aïllament de llana de roca, de 30 mm d'espessor, incorporat a la placa, rebuda amb pasta de material d'unió sobre el parament vertical; i 55 mm de gruix total.
Subministrament i muntatge d'extradossat directe sobre partició interior, de 55 mm de gruix total, compost per plaques de guix laminat (10+30) (LR) Labelrock, "ROCKWOOL", amb aïllament de llana de roca, de 30 mm d'espessor, incorporat a la placa, rebuda amb pasta de material d'unió sobre el parament vertical. Inclús p/p de replanteig de la línia de parament acabat, de les zones de pas i dels buits; col·locació successiva, per a cada placa, de les paletades de pasta d'unió en el parament suport; tall de les plaques, col·locació de tascons a la zona inferior i col·locació individual de les plaques mitjançant pressió sobre les paletades; formació de juntes de dilatació; tractament de les zones de pas i buits; execució d'angles; tractament de junts mitjançant pasta i cinta de junts; rebut de les caixes per a allotjament de mecanismes elèctrics i de pas d'instal·lacions, previ replanteig de la seva ubicació en les plaques i perforació de les mateixes, i neteja final. Totalment acabat i llest per emprimar, pintar o revestir.
Inclou: Replanteig i traçat en el forjat inferior i en el superior de la línia de parament acabat. Col·locació successiva en el parament de les paletades de pasta d'unió corresponents a cadascuna de les plaques. Col·locació successiva i independent de cadascuna de les plaques mitjançant reglejat. Replanteig de les caixes per a allotjament de mecanismes elèctrics i de pas d'instal·lacions, i posterior perforació de les plaques. Tractament dels junts entre plaques. Rebut de les caixes per a allotjament de mecanismes elèctrics i de pas d'instal·lacions.
Criteri d'amidament de projecte: Superfície mesurada segons documentació gràfica de Projecte, sense duplicar cantonades ni encontres, seguint els criteris d'amidament exposats en la norma UNE 92305: per a buits de superfície major o igual a 5 m² i inferior o igual a 8 m², es deduirà la meitat del buit i per a buits de superfície major a 8 m², es deduirà tot el buit.
Criteri de mesura d'obra: Es mesurarà la superfície realment executada segons especificacions de Projecte, sense duplicar cantonades ni encontres, seguint els criteris d'amidament exposats en la norma UNE 92305: per a buits de superfície major o igual a 5 m² i inferior o igual a 8 m², es deduirà la meitat del buit i per a buits de superfície major a 8 m², es deduirà tot el buit.

| Codi | Ut | Descripció | Rendiment | Preu | Import |
|---|---|---|---|---|---|
| mt12psg035a | kg | Pasta d'agafament, segons UNE-EN 14496. (material) | 3.500 | 0.58 | 2.03 |
| mt16lrw090a | m² | Placa prefabricada de guix amb un panell de llana de roca de doble densitat, Labelrock "ROCKWOOL", espessor 10+30 mm, resistència tèrmica 0,9 m²K/W, conductivitat tèrmica 0,034 W/(mK), calor específic 840 J/kgK, factor de resistència a la difusió del vapor d'aigua 1,3 i Euroclasse A1 de reacció al foc. (material) | 1.050 | 16.36 | 17.18 |
| mt12psg030a | kg | Pasta per junts, segons UNE-EN 13963. (material) | 0.300 | 1.26 | 0.38 |
| mt12psg040a | m | Cinta de junts. (material) | 1.600 | 0.03 | 0.05 |
| op00fre010 |  | Fresadora. | 1.000 | 0.00 | 0.00 |
| op00sie010 |  | Serra de calar. | 1.000 | 0.00 | 0.00 |
| mo052 | h | Oficial 1ª muntador de prefabricats interiors. (mà d'obra) | 0.426 | 24.08 | 10.26 |
| mo098 | h | Ajudant muntador de prefabricats interiors. (mà d'obra) | 0.152 | 20.68 | 3.14 |
| % | % | Costos directes complementaris | 2 % | 33.04 | 0.66 |
|  |  | Costos directes |  |  | 33.70 |
