# Fulla de partició interior de 13,5 cm d'espessor de fàbrica, de maó ceràmic cara vista calat clínquer, vermell, 28x13,5x5 cm, amb junt de 1 cm, renfonsada, rebuda amb morter de ciment M-7,5

- Propietat de l'arxiu: CYPE INGENIEROS, S.A.
- Format: FIEBDC-3/2002
- Divisa: EUR
- Costos indirectes: 3.00 %
- IVA: 21.00 %

## P Particions

### PT Envans

#### PTX Fulla cara vista

**PTX010** m² Fulla de partició interior de 13,5 cm d'espessor de fàbrica, de maó ceràmic cara vista calat clínquer, vermell, 28x13,5x5 cm, amb junt de 1 cm, renfonsada, rebuda amb morter de ciment M-7,5.
Formació de fulla de partició interior de 13,5 cm d'espessor de fàbrica, de maó ceràmic cara vista calat clínquer, vermell, 28x13,5x5 cm, amb junt de 1 cm, renfonsada, rebuda amb morter de ciment M-7,5. També p/p de replanteig, anivellació i aplomat, rebut de bastiment i bastiments de base, minves i ruptures, lligadures, caps, execució de trobades, rejuntat i neteja final de la fàbrica executada.
Inclou: Replanteig i traçat en el sostre dels envans a realitzar. Marcat en els pilars dels nivells de referència general de planta i de nivell de paviment. Col·locació i aplomat de mires de referència. Col·locació, aplomat i anivellació de bastiments i bastiments de base de portes i armaris. Estesa de fils entre mires. Col·locació de les peces per filades a nivell. Rebuda a l'obra dels bastiments i bastiments base. Trobades de la fàbrica amb façanes, pilars i envans. Trobada de la fàbrica amb el forjat superior. Repàs de les juntes i neteja final del parament.
Criteri d'amidament de projecte: Superfície mesurada segons documentació gràfica de Projecte, sense duplicar cantonades ni encontres, deduint els buits de superfície major de 3 m².
Criteri de mesura d'obra: Es mesurarà la superfície realment executada segons especificacions de Projecte, sense duplicar cantonades ni encontres, deduint els buits de superfície major de 3 m².

| Codi | Ut | Descripció | Rendiment | Preu | Import |
|---|---|---|---|---|---|
| mt05bvk010a | Ut | Maó ceràmic cara vista calat clínquer, vermell, 28x13,5x5 cm, segons UNE-EN 771-1. (material) | 60.900 | 0.28 | 17.05 |
| mt09mor010d | m³ | Morter de ciment CEM II/B-P 32,5 N tipus M-7,5, confeccionat en obra con 300 kg/m³ de ciment i una proporció en volum 1/5. (material) | 0.030 | 122.30 | 3.67 |
| op00sie030 |  | Serra de disc de diamant, per a taula de treball, de tall humit. | 1.000 | 0.00 | 0.00 |
| op00tal010 |  | Trepant. | 1.000 | 0.00 | 0.00 |
| mo020 | h | Oficial 1ª construcció en treballs de ram de paleta. (mà d'obra) | 1.386 | 23.30 | 32.29 |
| mo112 | h | Peó ordinari construcció en treballs de ram de paleta. (mà d'obra) | 0.693 | 19.47 | 13.49 |
| % | % | Costos directes complementaris | 2 % | 66.50 | 1.33 |
|  |  | Costos directes |  |  | 67.83 |
