# Carener de teula ceràmica

- Propietat de l'arxiu: CYPE INGENIEROS, S.A.
- Format: FIEBDC-3/2002
- Divisa: EUR
- Costos indirectes: 3.00 %
- IVA: 21.00 %

## Q Cobertes

### QR Acabaments

#### QRL Aiguafons, tremujals i careners

**QRL040** m Carener de teula ceràmica.
Formació de carener amb cavallons ceràmics, color vermell, per a teules corbes, rebuts amb morter de ciment, industrial, M-5. Inclús cavalcaments.
Inclou: Col·locació de les teules amb morter.
Criteri d'amidament de projecte: Longitud mesurada en veritable magnitud, segons documentació gràfica de Projecte.
Criteri de mesura d'obra: Es mesurarà en veritable magnitud, la longitud realment executada segons especificacions de Projecte.

| Codi | Ut | Descripció | Rendiment | Preu | Import |
|---|---|---|---|---|---|
| mt13tac011a | U | Cavalló ceràmic, color vermell, per a teules corbes, segons UNE-EN 1304. (material) | 3.000 | 0.81 | 2.43 |
| mt08aaa010a | m³ | Aigua. (material) | 0.010 | 1.50 | 0.02 |
| mt09mif010ca | t | Morter industrial per a obra de paleta, de ciment, color gris, categoria M-5 (resistència a compressió 5 N/mm²), subministrat en sacs, segons UNE-EN 998-2. (material) | 0.056 | 33.86 | 1.90 |
| mo020 | h | Oficial 1ª construcció. (mà d'obra) | 0.366 | 25.57 | 9.36 |
| mo112 | h | Peó especialitzat construcció. (mà d'obra) | 0.366 | 22.11 | 8.09 |
| % | % | Costos directes complementaris | 2 % | 21.80 | 0.44 |
|  |  | Costos directes |  |  | 22.24 |
