# Aplacat amb rajola de gres porcellànic, de gran format, sèrie Metal, model Kursal "KERABEN SYSTEMS", acabat Blanco, de 100x50x1,3 cm, col·locada mitjançant el sistema de Fachada Aplacada

- Propietat de l'arxiu: CYPE INGENIEROS, S.A.
- Format: FIEBDC-3/2002
- Divisa: EUR
- Costos indirectes: 3.00 %
- IVA: 21.00 %

## R Revestiments

### RC Xapats i aplacats

#### RCG Ceràmics/Gres

**RCG040** m² Aplacat amb rajola de gres porcellànic, de gran format, sèrie Metal, model Kursal "KERABEN SYSTEMS", acabat Blanco, de 100x50x1,3 cm, col·locada mitjançant el sistema de Fachada Aplacada.
Subministrament i col·locació d'aplacat amb rajola de gres porcellànic, de gran format, sèrie Metal, model Kursal "KERABEN SYSTEMS", acabat Blanco, de 100x50x1,3 cm, realitzat mitjançant el sistema de Fachada Aplacada, sobre una superfície mestrejada de morter de ciment (no inclosa en aquest preu). Fins i tot p/p d'adhesiu de ciment, ancoratges de seguretat i segellat de juntes de col·locació.
Inclou: Aplicació de l'adhesiu cimentós sobre el suport. Respatllat de l'adhesiu cimentós sobre el suport. Realització del doble encolat en el dors de la rajola ceràmica. Col·locació de la rajola. Fixació de l'anclatje de seguretat. Correcte posicionament i estrenyi de l'ancoratge de seguretat. Formació de juntes de moviment. Resolució de punts singulars. Rejuntat de rajoles. Acabat i neteja final.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt12ker020bcm1 | m² | Rajola de gres porcellànic, de gran format, sèrie Metal, model Kursal "KERABEN SYSTEMS", acabat Blanco, de 100x50x1,3 cm, inclús p/p d'adhesiu de ciment, ancoratges de seguretat i segellat de juntes de col·locació. (material) | 1.000 | 91.60 | 91.60 |
| op00sie030 |  | Serra de disc de diamant, per a taula de treball, de tall humit. | 1.000 | 0.00 | 0.00 |
| mo013 | h | Oficial 1ª muntador d'aplacats ceràmics. (mà d'obra) | 1.412 | 24.08 | 34.00 |
| mo079 | h | Ajudant muntador d'aplacats ceràmics. (mà d'obra) | 1.412 | 20.68 | 29.20 |
| % | % | Costos directes complementaris | 2 % | 154.80 | 3.10 |
|  |  | Costos directes |  |  | 157.90 |
