# Consolidació de revestiment absorbent

- Propietat de l'arxiu: CYPE INGENIEROS, S.A.
- Format: FIEBDC-3/2002
- Divisa: EUR
- Costos indirectes: 3.00 %
- IVA: 21.00 %

## R Revestiments i extradossats

### RL Tractaments superficials de protecció

#### RLE Consolidants

**RLE010** m² Consolidació de revestiment absorbent.
Formació de capa de segellat i consolidació de revestiment absorbent deteriorat, en paraments verticals, mitjançant l'aplicació amb brotxa, corró o pistola, d'impregnació aquosa consolidant, incolora, hidròfuga, monocomponent, acabat semibrillant, amb un consum mitjà de 0,1 l/m². Inclús protecció de les superfícies contigües i neteja final.
Inclou: Protecció de les superfícies contigües. Aplicació del producte. Neteja final.
Criteri d'amidament de projecte: Superfície mesurada segons documentació gràfica de Projecte.
Criteri de mesura d'obra: Es mesurarà la superfície realment executada segons especificacions de Projecte.

| Codi | Ut | Descripció | Rendiment | Preu | Import |
|---|---|---|---|---|---|
| mt27tsu020b | l | Impregnació aquosa consolidant, incolora, hidròfuga, monocomponent, acabat semibrillant; per a aplicar amb brotxa, corró o pistola. (material) | 0.100 | 16.01 | 1.60 |
| mo111 | h | Peó especialitzat revocador. (mà d'obra) | 0.171 | 26.12 | 4.47 |
| % | % | Costos directes complementaris | 2 % | 6.07 | 0.12 |
|  |  | Costos directes |  |  | 6.19 |
