# Perfil per a junt estructural

- Propietat de l'arxiu: CYPE INGENIEROS, S.A.
- Format: FIEBDC-3/2002
- Divisa: EUR
- Costos indirectes: 3.00 %
- IVA: 21.00 %

## R Revestiments i extradossats

### RS Paviments

#### RSG De peces ceràmiques

**RSG032** m Perfil per a junt estructural.
Perfil per a junts estructurals, d'alumini, de 8 mm d'altura, amb junt d'absorció de moviments de cautxú sintètic, de 20 mm d'amplada, color gris RAL 7030, i perforacions trapezoïdals per a la seva fixació.
Inclou: Replanteig de les peces segons la seva longitud. Tall de les peces. Fixació de les peces.
Criteri d'amidament de projecte: Longitud mesurada segons documentació gràfica de Projecte.
Criteri de mesura d'obra: Es mesurarà la longitud realment executada segons especificacions de Projecte.

| Codi | Ut | Descripció | Rendiment | Preu | Import |
|---|---|---|---|---|---|
| mt18jrs400daak3 | m | Perfil per a junts estructurals, d'alumini, de 8 mm d'altura, amb junt d'absorció de moviments de cautxú sintètic, de 20 mm d'amplada, color gris RAL 7030, i perforacions trapezoïdals per a la seva fixació, subministrat en barres de 2,5 m de longitud. (material) | 1.050 | 22.74 | 23.88 |
| op00amo010 |  | Mola o radial. | 1.000 | 0.00 | 0.00 |
| mo023 | h | Oficial 1ª enrajolador. (mà d'obra) | 0.214 | 29.67 | 6.35 |
| % | % | Costos directes complementaris | 2 % | 30.23 | 0.60 |
|  |  | Costos directes |  |  | 30.83 |
