# Reparació de fissures en revestiment exterior, sistema Cotefilm "REVETÓN"

- Propietat de l'arxiu: CYPE INGENIEROS, S.A.
- Format: FIEBDC-3/2002
- Divisa: EUR
- Costos indirectes: 3.00 %
- IVA: 21.00 %

## R Revestiments i extradossats

### RY Preparacions, proteccions, reparacions i reforços de revestiments

#### RYY Reparacions

**RYY030** m² Reparació de fissures en revestiment exterior, sistema Cotefilm "REVETÓN".
Reparació de fissures de fins a 1 mm d'amplada en revestiment exterior, sistema Cotefilm "REVETÓN", mitjançant l'aplicació de dues mans de revestiment impermeabilitzant, Cotefilm incolor "REVETÓN", acabat brillant, la primera mà diluïda amb un 30% a 50% d'aigua i la segona mà amb el mateix producte sense diluir, amb un rendiment total de 0,175 l/m².
Inclou: Aplicació de les dues mans de producte.
Criteri d'amidament de projecte: Superfície mesurada segons documentació gràfica de Projecte.
Criteri de mesura d'obra: Es mesurarà la superfície realment executada segons especificacions de Projecte.

| Codi | Ut | Descripció | Rendiment | Preu | Import |
|---|---|---|---|---|---|
| mt15rer150a | l | Revestiment impermeabilitzant, Cotefilm incolor "REVETÓN", a base de copolímers acrílics en dispersió aquosa, acabat brillant, antifloridura i antiverdet, impermeable a l'aigua de pluja, permeable al vapor d'aigua i amb resistència als raigs UV i als àlcalis, per a aplicar amb brotxa, corró o pistola. (material) | 0.175 | 14.18 | 2.48 |
| mo039 | h | Oficial 1ª revocador. (mà d'obra) | 0.191 | 27.50 | 5.25 |
| mo111 | h | Peó especialitzat revocador. (mà d'obra) | 0.191 | 24.21 | 4.62 |
| % | % | Costos directes complementaris | 2 % | 12.35 | 0.25 |
|  |  | Costos directes |  |  | 12.60 |
