# Escala de tisora

- Propietat de l'arxiu: CYPE INGENIEROS, S.A.
- Format: FIEBDC-3/2002
- Divisa: EUR
- Costos indirectes: 3.00 %
- IVA: 21.00 %

## S Senyalització i equipament

### SE Escales prefabricades

#### SEJ De tisora

**SEJ010** U Escala de tisora.
Escala retràctil extensible de tisores per a sostre d'acer lacat, amb obertura i tancament manuals, per a salvar una altura entre plantes de 250 a 275 cm i per a un buit de 70x50 cm, tapa d'acer lacat en blanc de 16 mm d'espessor i calaix de xapa lacada en blanc de 12,5 cm d'altura, rebut amb morter de ciment, industrial, M-5. Inclús cordó de silicona neutra per la closa de juntes.
Inclou: Replanteig i fixació del calaix. Col·locació de l'escala i de la tapa. Segellat de les juntes amb silicona neutra.
Criteri d'amidament de projecte: Nombre d'unitats previstes, segons documentació gràfica de Projecte.
Criteri de mesura d'obra: Es mesurarà el nombre d'unitats realment executades segons especificacions de Projecte.

| Codi | Ut | Descripció | Rendiment | Preu | Import |
|---|---|---|---|---|---|
| mt44etm010jag | U | Escala retràctil extensible de tisores per a sostre d'acer lacat, amb obertura i tancament manuals, per a salvar una altura entre plantes de 250 a 275 cm i per a un buit de 70x50 cm, tapa d'acer lacat en blanc de 16 mm d'espessor i calaix de xapa lacada en blanc de 12,5 cm d'altura per a encastar en suport. (material) | 1.000 | 292.94 | 292.94 |
| mt15sja100 | U | Cartutx de massilla de silicona neutra. (material) | 1.000 | 3.13 | 3.13 |
| mt08aaa010a | m³ | Aigua. (material) | 0.037 | 1.50 | 0.06 |
| mt09mif010ca | t | Morter industrial per a obra de paleta, de ciment, color gris, categoria M-5 (resistència a compressió 5 N/mm²), subministrat en sacs, segons UNE-EN 998-2. (material) | 0.203 | 53.48 | 10.86 |
| op00ato010 |  | Tornavís. | 1.000 | 0.00 | 0.00 |
| op00tal010 |  | Trepant. | 1.000 | 0.00 | 0.00 |
| mo011 | h | Oficial 1ª muntador. (mà d'obra) | 1.992 | 30.63 | 61.01 |
| mo080 | h | Ajudant muntador. (mà d'obra) | 2.207 | 26.39 | 58.24 |
| % | % | Costos directes complementaris | 2 % | 426.24 | 8.52 |
|  |  | Costos directes |  |  | 434.76 |
