# Dispensador de paper cobreseients per a inodor

- Propietat de l'arxiu: CYPE INGENIEROS, S.A.
- Format: FIEBDC-3/2002
- Divisa: EUR
- Costos indirectes: 3.00 %
- IVA: 21.00 %

## S Senyalització i equipament

### SM Banys

#### SME Dispensadors de paper

**SME030** U Dispensador de paper cobreseients per a inodor.
Dispensador de paper tapaseients de vàter, amb capacitat per a 125 fulles de paper, de ABS blanc i gris clar, de 310x420x40 mm, tancament mitjançant pany i clau.
Inclou: Replanteig. Col·locació i fixació.
Criteri d'amidament de projecte: Nombre d'unitats previstes, segons documentació gràfica de Projecte.
Criteri de mesura d'obra: Es mesurarà el nombre d'unitats realment col·locades segons especificacions de Projecte.

| Codi | Ut | Descripció | Rendiment | Preu | Import |
|---|---|---|---|---|---|
| mt31abn060a | U | Dispensador de paper tapaseients de vàter, amb capacitat per a 125 fulles de paper, de ABS blanc i gris clar, de 310x420x40 mm, tancament mitjançant pany i clau. (material) | 1.000 | 26.75 | 26.75 |
| op00ato010 |  | Tornavís. | 1.000 | 0.00 | 0.00 |
| op00tal010 |  | Trepant. | 1.000 | 0.00 | 0.00 |
| mo107 | h | Ajudant lampista. (mà d'obra) | 0.204 | 25.25 | 5.15 |
| % | % | Costos directes complementaris | 2 % | 31.90 | 0.64 |
|  |  | Costos directes |  |  | 32.54 |
