# Neteja fons

- Propietat de l'arxiu: CYPE INGENIEROS, S.A.
- Format: FIEBDC-3/2002
- Divisa: EUR
- Costos indirectes: 3.00 %
- IVA: 21.00 %

## U Urbanització interior de la parcel·la

### UP Piscines

#### UPE Equipament exterior

**UPE050** U Neteja fons.
Neteja fons manual per a piscina, d'alumini, format per: mànec telescòpic i mànega autoflotant per connectar a la presa d'aspiració o al skimmer de la piscina.
Inclou: Muntatge.
Criteri d'amidament de projecte: Nombre d'unitats previstes, segons documentació gràfica de Projecte.
Criteri de mesura d'obra: Es mesurarà el nombre d'unitats realment executades segons especificacions de Projecte.

| Codi | Ut | Descripció | Rendiment | Preu | Import |
|---|---|---|---|---|---|
| mt47pep050l | U | Neteja fons manual per a piscina, d'alumini, format per: mànec telescòpic i mànega autoflotant per connectar a la presa d'aspiració o al skimmer de la piscina. (material) | 1.000 | 145.15 | 145.15 |
| mo080 | h | Ajudant muntador. (mà d'obra) | 0.135 | 24.46 | 3.30 |
| % | % | Costos directes complementaris | 2 % | 148.45 | 2.97 |
|  |  | Costos directes |  |  | 151.42 |
