# Junt de retracció en paviment continu de formigó, mitjançant tall amb disc de diamant

- Propietat de l'arxiu: CYPE INGENIEROS, S.A.
- Format: FIEBDC-3/2002
- Divisa: EUR
- Costos indirectes: 3.00 %
- IVA: 21.00 %

## U Urbanització interior de la parcel·la

### UX Paviments exteriors

#### UXC Continus de formigó

**UXC100** m Junt de retracció en paviment continu de formigó, mitjançant tall amb disc de diamant.
Junt de retracció en paviment continu de formigó, de 3 a 5 mm d'amplada i 20 mm de profunditat, mitjançant tall amb disc de diamant.
Inclou: Replanteig de la junta. Cort del formigó. Neteja final de la junta.
Criteri d'amidament de projecte: Longitud mesurada segons documentació gràfica de Projecte.
Criteri de mesura d'obra: Es mesurarà la longitud realment executada segons especificacions de Projecte.

| Codi | Ut | Descripció | Rendiment | Preu | Import |
|---|---|---|---|---|---|
| mq06cor020 | h | Equip per a tall de juntes en soleres de formigó. (maquinària) | 0.174 | 10.64 | 1.85 |
| mo087 | h | Ajudant construcció d'obra civil. (mà d'obra) | 0.206 | 24.46 | 5.04 |
| % | % | Costos directes complementaris | 2 % | 6.89 | 0.14 |
|  |  | Costos directes |  |  | 7.03 |
