# Barana de protecció de perímetre de forjats, amb "guardacuerpos" de seguretat i barana i entornpeu metàl·lics

- Propietat de l'arxiu: CYPE INGENIEROS, S.A.
- Format: FIEBDC-3/2002
- Divisa: EUR
- Costos indirectes: 3.00 %
- Despeses generals: 13.00 %
- Benefici industrial: 6.00 %
- IVA: 16.00 %

## Y Seguretat i salut

### YC Sistemes de protecció col·lectiva

#### YCB Baranes

**YCB010** m Barana de protecció de perímetre de forjats, amb "guardacuerpos" de seguretat i barana i entornpeu metàl·lics.
Subministrament, muntatge i desmuntatge de barana de protecció de perímetre de forjats, composta per "guardacuerpos" de seguretat telescòpics col·locats cada 2,5 m (amortitzables en 8 usos), fixats per serratge al forjat, passamans i travesser intermedi format per barana de tub d'acer de 25 mm de diàmetre i 2,5 m de longitud (amortitzable en 10 usos) i entornpeu metàl·lic de 3 m de longitud (amortitzable en 10 usos). Segons R.D. 486/97.
Inclou: Col·locació, instal·lació i comprovació. Desmuntatge posterior.
Criteri d'amidament de projecte: Longitud mesurada segons Estudi o Estudi Bàsic de Seguretat i Salut.

| Codi | Ut | Descripció | Rendiment | Preu | Import |
|---|---|---|---|---|---|
| mt50spb030aabaa | Ut | Guardacossos telescòpic de seguretat fabricat en acer de primera qualitat pintat al forn en epoxi-polièster, de 35x35 mm i 1500 mm de longitud, amb serratge a dalt. (material) | 0.080 | 16.73 | 1.34 |
| mt50spb050a | Ut | Barana per guardacossos matritzada, de tub d'acer pintat al forn en epoxi-polièster, de 25 mm de diàmetre i 2500 mm de longitud. (material) | 0.080 | 4.79 | 0.38 |
| mt50spb070 | Ut | Entornpeu metàl·lic de 3 m de longitud, pintat al forn en epoxi-polièster. (material) | 0.033 | 16.71 | 0.55 |
| mo011 | h | Oficial 1ª construcció. (mà d'obra) | 0.179 | 23.02 | 4.12 |
| mo060 | h | Peó ordinari construcció. (mà d'obra) | 0.179 | 19.25 | 3.45 |
| % | % | Costos directes complementaris | 2 % | 9.84 | 0.20 |
|  |  | Costos directes |  |  | 10.04 |
