# Baixant de runes, metàl·lica

- Propietat de l'arxiu: CYPE INGENIEROS, S.A.
- Format: FIEBDC-3/2002
- Divisa: EUR
- Costos indirectes: 3.00 %
- Despeses generals: 13.00 %
- Benefici industrial: 6.00 %
- IVA: 16.00 %

## Y Seguretat i salut

### YC Sistemes de protecció col·lectiva

#### YCC Contra abocaments

**YCC010** m Baixant de runes, metàl·lica.
Subministrament, montatge i desmontatge de baixant metàl·lica de runes de 40 cm de diàmetre (amortitzable en 5 usos). Inclús embocadura d'abocament, puntales de acodalament, elements de subjecció i accessoris.
Inclou: Muntatge, instal·lació i comprovació. Desmuntatge posterior.
Criteri d'amidament de projecte: Longitud mesurada segons Estudi o Estudi Bàsic de Seguretat i Salut.

| Codi | Ut | Descripció | Rendiment | Preu | Import |
|---|---|---|---|---|---|
| mt50spc010 | m | Baixant metàl·lica de runes de 40 cm de diàmetre. (material) | 0.200 | 39.67 | 7.93 |
| mt50spc020 | Ut | Embocadura per baixant metàl·lica de runes de 40 cm de diàmetre. (material) | 0.100 | 43.27 | 4.33 |
| mt50spc030 | Ut | Accessoris i elements de subjecció de baixant metàl·lica de runes. (material) | 0.200 | 2.31 | 0.46 |
| mt50spa080ba | Ut | Puntal metàl·lic telescòpic, 3,00 m d'alçàda. (material) | 0.200 | 11.07 | 2.21 |
| mo060 | h | Peó ordinari construcció. (mà d'obra) | 0.477 | 19.25 | 9.18 |
| % | % | Costos directes complementaris | 2 % | 24.11 | 0.48 |
|  |  | Costos directes |  |  | 24.59 |
