# Línia d'ancoratge vertical temporal, de cable d'acer, amb dispositiu anticaigudes lliscant

- Propietat de l'arxiu: CYPE INGENIEROS, S.A.
- Format: FIEBDC-3/2002
- Divisa: EUR
- Costos indirectes: 3.00 %
- IVA: 21.00 %

## Y Seguretat i salut

### YC Sistemes de protecció col·lectiva

#### YCL Línies i dispositius d'ancoratge

**YCL170** U Línia d'ancoratge vertical temporal, de cable d'acer, amb dispositiu anticaigudes lliscant.
Subministrament, col·locació i desmuntatge de línia d'ancoratge vertical temporal, de cable d'acer, amb dispositiu anticaigudes lliscant, de 10 m de longitud, per assegurar fins a un operari, composta per 2 plaques d'ancoratge i 1 línia d'ancoratge flexible, formada per 1 dispositiu anticaigudes lliscant; 2 connectors bàsics (classe B); 1 tensor amb mecanisme de bloqueig antiretorn; conjunt d'un subjectacables i un terminal manual d'acer inoxidable; i 10 m de cable, d'acer galvanitzat, de 8 mm de diàmetre, compost per 7 cordons de 19 fils, amb premsat terminal amb casquet de coure i guardacable en un extrem, amortitzable en 3 usos. Inclús elements per a fixació mecànica a parament de les plaques d'ancoratge.
Criteri d'amidament de projecte: Nombre d'unitats previstes, segons Estudi o Estudi Bàsic de Seguretat i Salut.
Criteri de mesura d'obra: Es mesurarà el nombre d'unitats realment col·locades segons especificacions d'Estudi o Estudi Bàsic de Seguretat i Salut.

| Codi | Ut | Descripció | Rendiment | Preu | Import |
|---|---|---|---|---|---|
| mt50spl305 | U | Placa d'ancoratge d'acer galvanitzat, per a fixació mecànica a parament. (material) | 2.000 | 33.84 | 67.68 |
| mt50spl005 | U | Fixació composta per tac químic, volandera i cargol d'acer inoxidable de 12 mm de diàmetre i 80 mm de longitud. (material) | 8.000 | 6.91 | 55.28 |
| mt50spl400b | U | Línia d'ancoratge flexible, formada per 1 dispositiu anticaigudes lliscant, EPI de categoria III, segons UNE-EN 353-2, UNE-EN 363, UNE-EN 364 i UNE-EN 365; 2 connectors bàsics (classe B), EPI de categoria III, segons UNE-EN 362; 1 tensor amb mecanisme de bloqueig antiretorn; conjunt d'un subjectacables i un terminal manual d'acer inoxidable; i 10 m de cable, d'acer galvanitzat, de 8 mm de diàmetre, compost per 7 cordons de 19 fils, amb premsat terminal amb casquet de coure i guardacable en un extrem, amortitzable en 3 usos. (material) | 0.330 | 395.05 | 130.37 |
| mo119 | h | Oficial 1ª Seguretat i Salut. (mà d'obra) | 0.554 | 29.67 | 16.44 |
| mo120 | h | Peó Seguretat i Salut. (mà d'obra) | 1.663 | 24.86 | 41.34 |
| % | % | Costos directes complementaris | 2 % | 311.11 | 6.22 |
|  |  | Costos directes |  |  | 317.33 |
