# Incorporació de làmina de control solar sobre envidriament de façana

- Propietat de l'arxiu: CYPE INGENIEROS, S.A.
- Format: FIEBDC-3/2002
- Divisa: EUR
- Costos indirectes: 3.00 %
- IVA: 21.00 %

## Z Rehabilitació energètica

### ZB Tancaments verticals: substitució o millora de buits de façana

#### ZBS Làmines de control solar

**ZBS010** m² Incorporació de làmina de control solar sobre envidriament de façana.
Rehabilitació energètica d'edifici mitjançant la incorporació de làmina adhesiva de control solar, transparent, color gris verdós clar, a base de resines termoplàstiques i microesferes ceràmiques, de 50 µm d'espessor, transmissió lluminosa, segons UNE-EN 410: 75%, factor solar (coeficient g), segons UNE-EN 410: 59%, aplicada en la cara interior de l'envidriament de façana. Inclús solució sabonosa, per a la neteja de la superfície del vidre i la col·locació de làmines adhesives.
Inclou: Neteja de la superfície del vidre. Humectació, mitjançant ruixat, de les superfícies a adherir. Aplicació i estesa de la làmina, mitjançant pressió amb rasqueta. Neteja i assecat de la superfície.
Criteri d'amidament de projecte: Superfície mesurada segons documentació gràfica de Projecte.
Criteri de mesura d'obra: Es mesurarà la superfície realment executada segons especificacions de Projecte.

| Codi | Ut | Descripció | Rendiment | Preu | Import |
|---|---|---|---|---|---|
| mt21lmc030a | l | Líquid netejador a base de solució sabonosa al 6% en aigua, per a aplicar amb polvoritzador, per a la neteja de la superfície del vidre i la col·locació de làmines adhesives. (material) | 0.150 | 0.23 | 0.03 |
| mt21lmc010aa | m² | Làmina adhesiva de control solar, transparent, color gris verdós clar, a base de resines termoplàstiques i microesferes ceràmiques, de 50 µm d'espessor, transmissió lluminosa, segons UNE-EN 410: 75%, factor solar (coeficient g), segons UNE-EN 410: 59%, per a la seva aplicació en la cara interior de l'envidriament. (material) | 1.050 | 26.58 | 27.91 |
| op00pul010 |  | Motxilla polvoritzadora. | 1.000 | 0.00 | 0.00 |
| mo055 | h | Oficial 1ª vidrier. (mà d'obra) | 0.161 | 28.33 | 4.56 |
| mo110 | h | Ajudant vidrier. (mà d'obra) | 0.161 | 27.26 | 4.39 |
| % | % | Costos directes complementaris | 2 % | 36.89 | 0.74 |
|  |  | Costos directes |  |  | 37.63 |
